# Inxección a baixa presión en fisura

- Propiedade do arquivo: CYPE INGENIEROS, S.A.
- Formato: FIEBDC-3/2002
- Divisa: EUR
- Custos indirectos: 3.00 %
- Gastos xerais: 13.00 %
- Beneficio industrial: 6.00 %
- IVE: 16.00 %

## E Estructuras

### EH Formigón armado

#### EHY Reparacións

**EHY066** m Inxección a baixa presión en fisura, con 0,5 kg/m de calea fluída de dous compoñentes a base de resina de isocianato, sen disolventes, para reparación estrutural en elemento de formigón sumerxido ou con presencia de auga.
Inxección en fisura de elemento de formigón mergullado ou con presenza de auga, para reparación estrutural, con 0,5 kg/m de calea fluída de dous compoñentes a base de resina de isocianato, sen disolventes, aplicada mediante equipo de inxección a baixa presión (ata 3 kg/m²), sen necesidade de selar previamente a fisura que se selará ó contacto da calea coa auga presente no elemento. Ata p/p de conexión e desconexión, premesturado dos compoñentes da calea e limpeza superficial da fisura, sen incluír a limpeza do interior da fisura, nin a colocación dos inxectores.
Inclúe: Conexión da mangueira cos inxectores. Inxección mecánica da leitada. Desconexión da mangueira. Limpeza superficial.
Criterio de medición de proxecto: Lonxitude medida segundo documentación gráfica de Proxecto.
Criterio de medición de obra: Medirase a lonxitude realmente executada segundo especificacións do Proxecto.

| Código | Ud | Descrición | Rendemento | Prezo | Importe |
|---|---|---|---|---|---|
| mt09reh135a | kg | Calea fluída de dous compoñentes a base de resina de isocianato, sen disolventes, para inxección en fisuras de elementos estructurais sumerxidos ou con presenza de auga. (material) | 0.500 | 12.71 | 6.36 |
| mq06eim010 | h | Equipo de inxección manual de morteiros fluídos e resinas. (maquinaria) | 0.157 | 1.54 | 0.24 |
| mo018 | h | Oficial 1ª construcción. (man de obra) | 0.164 | 15.28 | 2.51 |
| mo103 | h | Peón especializado construcción. (man de obra) | 0.164 | 14.47 | 2.37 |
| % | % | Costes directos complementarios | 2 % | 11.48 | 0.23 |
|  |  | Custos directos |  |  | 11.71 |
