# Reparación do intradós do forxado mediante a sustitución das partes rotas ou fisuradas das bovedillas por taboleiro cerámico oco machihembrado para revestir

- Propiedade do arquivo: CYPE INGENIEROS, S.A.
- Formato: FIEBDC-3/2002
- Divisa: EUR
- Custos indirectos: 3.00 %
- Gastos xerais: 13.00 %
- Beneficio industrial: 6.00 %
- IVE: 16.00 %

## E Estructuras

### EH Formigón armado

#### EHY Reparacións

**EHY070** m² Reparación do intradós do forxado mediante a sustitución das partes rotas ou fisuradas das bovedillas por taboleiro cerámico oco machihembrado para revestir, 50x20x3 cm recibido con morteiro de cemento M-5, de fraguado rápido.
Reparación do intradós do forxado mediante a sustitución das partes rotas ou fisuradas das bovedillas por taboleiro cerámico oco machihembrado para revestir, 50x20x3 cm, recibido con morteiro de cemento M-5, de fraguado rápido. Incluso p/p de eliminación das partes de bovedilla que permanezan inestables, limpeza, provisión, recollida e retirada de cascallos sobre camión ou contedor.
Inclúe: Preparación da superficie soporte. Colocación o taboleiro cerámico. Limpeza. Retirada e acopio de entullos. Carga manual de cascallos sobre camión ou contedor.
Criterio de medición de proxecto: Superficie medida segundo documentación gráfica de Proxecto.
Criterio de medición de obra: Medirase a superficie realmente executada segundo especificacións do Proxecto.

| Código | Ud | Descrición | Rendemento | Prezo | Importe |
|---|---|---|---|---|---|
| mt04lcg020a | Ude | Taboleiro cerámico oco machihembrado para revestir, 50x20x3 cm, segundo UNE 67041. (material) | 12.000 | 0.24 | 2.88 |
| mt09mor010c | m³ | Morteiro de cemento CEM II/B-P 32,5 N tipo M-5, confecionado na obra con 250 kg/m³ de cemento e unha proporción en volume 1/6. (material) | 0.010 | 115.30 | 1.15 |
| mt09var040 | kg | Acelerante de fraguado, exento de cloruros, para morteiros e formigóns en masa. (material) | 0.200 | 1.15 | 0.23 |
| mo018 | h | Oficial 1ª construcción. (man de obra) | 0.794 | 15.28 | 12.13 |
| mo104 | h | Peón ordinario construcción. (man de obra) | 0.794 | 13.97 | 11.09 |
| % | % | Costes directos complementarios | 2 % | 27.48 | 0.55 |
|  |  | Custos directos |  |  | 28.03 |
