# Limpeza de superficie de madeira en elementos estruturais, con medios manuais

- Propiedade do arquivo: CYPE INGENIEROS, S.A.
- Formato: FIEBDC-3/2002
- Divisa: EUR
- Custos indirectos: 3.00 %
- Gastos xerais: 13.00 %
- Beneficio industrial: 6.00 %
- IVE: 16.00 %

## E Estructuras

### EM Madeira

#### EMK Preparación da superficie

**EMK010** m² Limpeza de superficie de madeira en elementos estruturais, con medios manuais.
Limpeza superficial de elementos estruturais de madeira, eliminando o po e as partículas soltas de suciedad, con medios manuais. Ata p/p de provisión, retirada e carga manual de restos sobre camión ou colector.
Inclúe: Limpeza da superficie. Retirada e provisión dos restos xerados. Carga manual dos restos xerados sobre camión ou contedor.
Criterio de medición de proxecto: Superficie medida segundo documentación gráfica de Proxecto.
Criterio de medición de obra: Medirase a superficie realmente executada segundo especificacións do Proxecto.

| Código | Ud | Descrición | Rendemento | Prezo | Importe |
|---|---|---|---|---|---|
| mo053 | h | Axudante carpinteiro. (man de obra) | 0.130 | 14.76 | 1.92 |
| % | % | Costes directos complementarios | 2 % | 1.92 | 0.04 |
|  |  | Custos directos |  |  | 1.96 |
