# Tratamento superficial protector mediante a aplicación, con brocha, de fondo incoloro de acabado mate a base de disolvente, para protección preventiva contra fungos de pudrición e insectos xilófagos

- Propiedade do arquivo: CYPE INGENIEROS, S.A.
- Formato: FIEBDC-3/2002
- Divisa: EUR
- Custos indirectos: 3.00 %
- Gastos xerais: 13.00 %
- Beneficio industrial: 6.00 %
- IVE: 16.00 %

## E Estructuras

### EM Madeira

#### EMK Preparación da superficie

**EMK013** m² Tratamento superficial protector mediante a aplicación, con brocha, de fondo incoloro de acabado mate a base de disolvente, para protección preventiva contra fungos de pudrición e insectos xilófagos.
Tratamento superficial protector mediante a aplicación, con brocha, de fondo incoloro de acabado mate a base de disolvente, para protección preventiva contra fungos de pudrición e insectos xilófagos, o sol, a intemperie e a humidade. Ata p/p de protección dos elementos do contorno.
Inclúe: Protección dos elementos do contorno. Aplicación do tratamento con brocha.
Criterio de medición de proxecto: Superficie medida segundo documentación gráfica de Proxecto.
Criterio de medición de obra: Medirase a superficie realmente executada segundo especificacións do Proxecto.

| Código | Ud | Descrición | Rendemento | Prezo | Importe |
|---|---|---|---|---|---|
| mt27tlr020 | l | Fondo incoloro con base disolvente para a protección preventiva da madeira contra fungos e ataques de insectos xilófagos. (material) | 0.250 | 13.80 | 3.45 |
| mo036 | h | Oficial 1ª pintor. (man de obra) | 0.650 | 15.28 | 9.93 |
| % | % | Costes directos complementarios | 2 % | 13.38 | 0.27 |
|  |  | Custos directos |  |  | 13.65 |
