# Rebaixe lonxitudinal de 1,5 cm de grosor para o apoio do entrevigado de revoltón, en 2 caras de vigueta de madeira de 10 cm de canto, mediante tupí eléctrico para entallar

- Propiedade do arquivo: CYPE INGENIEROS, S.A.
- Formato: FIEBDC-3/2002
- Divisa: EUR
- Custos indirectos: 3.00 %
- Gastos xerais: 13.00 %
- Beneficio industrial: 6.00 %
- IVE: 16.00 %

## E Estructuras

### EM Madeira

#### EMK Preparación da superficie

**EMK102** m Rebaixe lonxitudinal de 1,5 cm de grosor para o apoio do entrevigado de revoltón, en 2 caras de vigueta de madeira de 10 cm de canto, mediante tupí eléctrico para entallar.
Formación de ménsulas de apoio para o entrevigado de revoltón, mediante rebaixe lonxitudinal de 1,5 cm de grosor, en 2 caras de vigueta de madeira de 10 cm de canto, con tupí eléctrico para entallar. Ata p/p de replanteo dos cortes, labra das arestas inferiores, limpeza, provisión, retirada e carga manual de restos sobre camión ou contedor.
Inclúe: Replanteo dos cortes. Rebaixe lonxitudinal. Labra de arestas. Retirada e provisión de restos. Carga manual de restos sobre camión ou contedor.
Criterio de medición de proxecto: Lonxitude medida segundo documentación gráfica de Proxecto.
Criterio de medición de obra: Medirase a lonxitude realmente executada segundo especificacións do Proxecto.

| Código | Ud | Descrición | Rendemento | Prezo | Importe |
|---|---|---|---|---|---|
| op00tup010 |  | Tupí eléctrico para entallar elementos de madera. | 1.000 | 0.00 | 0.00 |
| mo015 | h | Oficial 1ª carpinteiro. (man de obra) | 0.468 | 15.53 | 7.27 |
| mo053 | h | Axudante carpinteiro. (man de obra) | 0.234 | 14.76 | 3.45 |
| % | % | Costes directos complementarios | 2 % | 10.72 | 0.21 |
|  |  | Custos directos |  |  | 10.93 |
