# Substitución de cargadeiro existente en oco de muro

- Propiedade do arquivo: CYPE INGENIEROS, S.A.
- Formato: FIEBDC-3/2002
- Divisa: EUR
- Custos indirectos: 3.00 %
- Gastos xerais: 13.00 %
- Beneficio industrial: 6.00 %
- IVE: 16.00 %

## E Estructuras

### EM Madeira

#### EMW Substitucións

**EMW020** m Substitución de cargadeiro existente en oco de muro, de madeira en mal estado ou deteriorada, por un cargadeiro de madeira aserrada de piñeiro silvestre (Pinus Sylvestris L.) España 0, calidade estructural MEG, clase resistente C-18, protección da madeira con clase de penetración P2, traballado en taller, de 20x20 cm de sección, colocado sobre capa de morteiro hidrófugo M-15.
Substitución de cargadoiro existente en oco de muro, de madeira en mal estado ou deteriorada, por un cargadeiro de madeira aserrada de piñeiro silvestre (Pinus Sylvestris L.) España 0, acabado cepillado, para aplicacións estructurais, calidade estructural MEG segundo UNE 56544, clase resistente C-18 segundo UNE-EN 338 e UNE-EN 1912 e protección fronte a axentes bióticos que se corresponde coa clase de penetración P2 (3 mm nas caras laterais da albura e 40 mm en sentido axial) segundo UNE-EN 351-1, de 20x20 cm de sección, colocado sobre capa de morteiro hidrófugo M-15. Ata p/p de limpieza, eliminación de fijaciones, acopio, retirada y carga manual de escombros sobre camión o contenedor, execución dos apoios no muro con morteiro, nivelamento e apeo provisional.
Inclúe: Desmontaxe do elemento. Fragmentación dos entullos en pezas manexables. Carga manual de cascallos sobre camión ou contedor. Apeo do muro. Replanteo e marcado de eixos, nos puntos de apoio do muro. Presentación da peza sobre o muro. Colocación e nivelación. Fixación ó muro.
Criterio de medición de proxecto: Lonxitude medida segundo documentación gráfica de Proxecto.
Criterio de medición de obra: Medirase a lonxitude realmente executada segundo especificacións do Proxecto.

| Código | Ud | Descrición | Rendemento | Prezo | Importe |
|---|---|---|---|---|---|
| mt07mee019d | m³ | Madeira aserrada de piñeiro silvestre (Pinus Sylvestris L.) España 0 con acabado cepillado, para cargadeiro, para aplicacións estructurais, calidade estructural MEG segundo UNE 56544, clase resistente C-18 segundo UNE-EN 338 e UNE-EN 1912 e protección fronte a axentes bióticos que se corresponde coa clase de penetración P2 segundo UNE-EN 351-1, traballado en taller. (material) | 0.048 | 402.11 | 19.30 |
| mt09moe010c | m³ | Morteiro de cemento CEM II/B-P 32,5 N, hidrófugo, tipo M-15, confecionado na obra con 450 kg/m³ de cemento e unha proporción en volume 1/3. (material) | 0.008 | 158.50 | 1.27 |
| op00cla010 |  | Clavadora. | 1.000 | 0.00 | 0.00 |
| op00cep010 |  | Garlopa. | 1.000 | 0.00 | 0.00 |
| mo015 | h | Oficial 1ª carpinteiro. (man de obra) | 1.170 | 15.53 | 18.17 |
| mo018 | h | Oficial 1ª construcción. (man de obra) | 1.170 | 15.28 | 17.88 |
| mo104 | h | Peón ordinario construcción. (man de obra) | 0.585 | 13.97 | 8.17 |
| % | % | Costes directos complementarios | 2 % | 64.79 | 1.30 |
|  |  | Custos directos |  |  | 66.09 |
