# Reparación de cabeza de vigueta de madeira

- Propiedade do arquivo: CYPE INGENIEROS, S.A.
- Formato: FIEBDC-3/2002
- Divisa: EUR
- Custos indirectos: 3.00 %
- Gastos xerais: 13.00 %
- Beneficio industrial: 6.00 %
- IVE: 16.00 %

## E Estructuras

### EM Madeira

#### EMY Reparacións

**EMY230** Ude Reparación de cabeza de vigueta de madeira, eliminando o extremo deteriorado e macizándolo con 30 kg de morteiro fluído de dous compoñentes a base de resina epoxi, armado con 4 barras de fibra de carbono embebida nunha matriz epoxi, MBar 165/2500 "BASF Construction Chemical", de 8 mm de diámetro e 800 mm de lonxitude cada unha, ancoradas á vigueta con resina epoxi-acrilato, libre de estireno, de altas resistencias, aplicada con boquilla de dosificación e mistura automática en trades realizados na parte sa da madeira, previa imprimación da superficie de madeira con calea do mesmo morteiro epoxi.
Reparación de cabeza de vigueta de madeira, cortando a zona deteriorada ou degradada e macizándola mediante a vertedura por gravidade de 30 kg de morteiro fluído de dous compoñentes a base de resina epoxi, previa colocación da armadura con 4 barras de fibra de carbono embebida nunha matriz epoxi, MBar 165/2500 "BASF Construction Chemical", de 8 mm de diámetro e 800 mm de lonxitude cada unha, ancoradas á vigueta con resina epoxi-acrilato, libre de estireno, de altas resistencias, aplicada con boquilla de dosificación e mistura automática en trades realizados na parte sa da madeira. Ata p/p de montaje del sistema de encofrado na zona a intervir, colocación de filme protector de polietileno, selado do encofrado para evitar fugas, limpeza e imprimación da madeira con calea do mesmo morteiro epoxi, desmontaje del sistema de encofrado, provisión, retirada e carga manual de cascallos sobre camión ou colector.
Inclúe: Saneado e corte da zona danada. Montaje do sistema de encofrado. Colocación do film protector. Execución dos trades. Ancoraxe da armadura con resina. Selado do encofrado. Limpeza e imprimación da madeira. Verquido do morteiro. Desmontaje del sistema de encofrado. Retirada e acopio de entullos. Carga de entullos sobre camión ou contedor.
Criterio de medición de proxecto: Número de unidades previstas, segundo documentación gráfica de Proxecto.
Criterio de medición de obra: Medirase o número de unidades realmente executadas segundo especificacións do Proxecto.

| Código | Ud | Descrición | Rendemento | Prezo | Importe |
|---|---|---|---|---|---|
| mt08eup180 | m | Film estirable transparente de 500 mm de ancho e 23 µ de espesor. (material) | 1.500 | 0.03 | 0.05 |
| mt09reh100e | Ude | Cartucho de resina epoxi-acrilato, libre de estireno, de dous compoñentes, con dosificador e boquilla de mistura automática, de 825 ml, para ancoraxes estruturais verticais e horizontais. (material) | 0.520 | 42.93 | 22.32 |
| mt09reh350a | m | Barra de fibra de carbono embebida nunha matriz epoxi, de 8 mm de diámetro, lixeira, con superficie areada para mellora da adherencia, fabricada por pultrusión, para armado e reforzo estrutural. (material) | 3.200 | 58.29 | 186.53 |
| mt09reh320a | kg | Morteiro fluído de dous compoñentes a base de resina epoxi, con endurecedor amínico, sen retracción, para ancoraxes e recheos, segundo UNE-EN 1504-6. (material) | 31.500 | 10.08 | 317.52 |
| mt08eva010c | m² | Sistema de encofrado recuperable para la ejecución de vigas de hormigón para revestir, composto de: puntais metálicos telescópicos, sopandas metálicas y superficie encofrante de madeira tratada reforzada con varillas e perfís, entre 3 e 4 m de altura libre de planta. (material) | 1.000 | 23.40 | 23.40 |
| mq09sie010 | h | Motoserra a gasolina, de 50 cm de espada e 3,2 CV de potencia. (maquinaria) | 0.427 | 3.00 | 1.28 |
| op00tal010 |  | Taladro. | 1.000 | 0.00 | 0.00 |
| mo018 | h | Oficial 1ª construcción. (man de obra) | 1.705 | 15.28 | 26.05 |
| mo104 | h | Peón ordinario construcción. (man de obra) | 1.705 | 13.97 | 23.82 |
| mo015 | h | Oficial 1ª carpinteiro. (man de obra) | 1.968 | 15.53 | 30.56 |
| mo053 | h | Axudante carpinteiro. (man de obra) | 1.968 | 14.76 | 29.05 |
| % | % | Costes directos complementarios | 2 % | 660.58 | 13.21 |
|  |  | Custos directos |  |  | 673.79 |
