# Reparación de vigueta eliminando a zona deteriorada e colocando unha prótese de 10x15x20 cm de madeira aserrada de piñeiro silvestre (Pinus Sylvestris L.) España 0

- Propiedade do arquivo: CYPE INGENIEROS, S.A.
- Formato: FIEBDC-3/2002
- Divisa: EUR
- Custos indirectos: 3.00 %
- Gastos xerais: 13.00 %
- Beneficio industrial: 6.00 %
- IVE: 16.00 %

## E Estructuras

### EM Madeira

#### EMY Reparacións

**EMY240** Ude Reparación de vigueta eliminando a zona deteriorada e colocando unha prótese de 10x15x20 cm de madeira aserrada de piñeiro silvestre (Pinus Sylvestris L.) España 0, calidade estructural MEG, clase resistente C-18, protección da madeira con clase de penetración P2, traballada en taller, adherida á madeira sa mediante resina epoxi-acrilato, libre de estireno, armando a unión de ambas as dúas madeiras con 2 varetas de fibra de vidro reforzada con resina de poliéster, de 12 mm de diámetro, de 0,05 m de lonxitude cada unha, aloxadas en trades realizados na prótese e a madeira sa.
Reparación de vigueta eliminando a zona deteriorada e colocando unha prótese de 10x15x20 cm de madeira aserrada de piñeiro silvestre (Pinus Sylvestris L.) España 0, acabado cepillado, para aplicacións estructurais, calidade estructural MEG segundo UNE 56544, clase resistente C-18 segundo UNE-EN 338 e UNE-EN 1912 e protección fronte a axentes bióticos que se corresponde coa clase de penetración P2 (3 mm nas caras laterais da albura e 40 mm en sentido axial) segundo UNE-EN 351-1, adherida á madeira sa mediante resina epoxi-acrilato, libre de estireno, e armando posteriormente a unión de ambas as dúas madeiras mediante 2 varetas de fibra de vidro reforzada con resina de poliéster, de 12 mm de diámetro, de 0,05 m de lonxitude cada unha, aloxadas en trades realizados na prótese e a madeira sa. Ata p/p de saneado da peza de madeira, corte a 60° da madeira sa para recibir a prótese, fixación provisional da prótese mediante gatos de carpinteiro e cravos, execución de os trades na prótese e na madeira sa, vertedura de resina epoxi nos trades tras colocar as varetas, lixado de imperfeccións, limpeza, provisión, retirada e carga manual de cascallos sobre camión ou colector.
Inclúe: Saneado e corte da zona danada. Aplicación da resina. Colocación da prótesis con gatos de carpinteiro e cravos. Execución dos trades. Colocación das varetas nos trades. Recheo dos trades con resina. Lixado de imperfeccións. Limpeza. Retirada e acopio de entullos. Carga de entullos sobre camión ou contedor.
Criterio de medición de proxecto: Número de unidades previstas, segundo documentación gráfica de Proxecto.
Criterio de medición de obra: Medirase o número de unidades realmente executadas segundo especificacións do Proxecto.

| Código | Ud | Descrición | Rendemento | Prezo | Importe |
|---|---|---|---|---|---|
| mt09reh100e | Ude | Cartucho de resina epoxi-acrilato, libre de estireno, de dous compoñentes, con dosificador e boquilla de mistura automática, de 825 ml, para ancoraxes estruturais verticais e horizontais. (material) | 0.086 | 42.93 | 3.69 |
| mt07mee014a | m³ | Madeira aserrada de piñeiro silvestre (Pinus Sylvestris L.) España 0, acabado cepillado, para aplicacións estructurais, calidade estructural MEG segundo UNE 56544, clase resistente C-18 segundo UNE-EN 338 e UNE-EN 1912 e protección fronte a axentes bióticos que se corresponde coa clase de penetración P2 (3 mm nas caras laterais da albura e 40 mm en sentido axial) segundo UNE-EN 351-1, traballada en taller. (material) | 0.003 | 473.07 | 1.42 |
| mt50spa101 | kg | Cravos de aceiro. (material) | 0.081 | 1.15 | 0.09 |
| mt07cef010f | m | Vareta de fibra de vidro reforzada con resina de poliéster, de 12 mm de diámetro, con superficie areada como mellora da adherencia, para armado e reforzo estrutural. (material) | 0.105 | 8.93 | 0.94 |
| mq09sie010 | h | Motoserra a gasolina, de 50 cm de espada e 3,2 CV de potencia. (maquinaria) | 0.077 | 3.00 | 0.23 |
| op00tal010 |  | Taladro. | 1.000 | 0.00 | 0.00 |
| mo018 | h | Oficial 1ª construcción. (man de obra) | 0.164 | 15.28 | 2.51 |
| mo103 | h | Peón especializado construcción. (man de obra) | 0.148 | 14.47 | 2.14 |
| mo053 | h | Axudante carpinteiro. (man de obra) | 0.283 | 14.76 | 4.18 |
| mo104 | h | Peón ordinario construcción. (man de obra) | 0.283 | 13.97 | 3.95 |
| % | % | Costes directos complementarios | 2 % | 19.15 | 0.38 |
|  |  | Custos directos |  |  | 19.53 |
