# Reforzo de viga de madeira

- Propiedade do arquivo: CYPE INGENIEROS, S.A.
- Formato: FIEBDC-3/2002
- Divisa: EUR
- Custos indirectos: 3.00 %
- Gastos xerais: 13.00 %
- Beneficio industrial: 6.00 %
- IVE: 16.00 %

## E Estructuras

### EM Madeira

#### EMZ Reforzos

**EMZ010** m Reforzo de viga de madeira, de 10x10 cm de sección, mediante a colocación en cada unha das súas caras maiores dunha pletina de aceiro S275JR, de 6 mm de grosor, fixada á madeira con 2 pernos metálicos pasantes, con rosca e arandela.
Reforzo de viga de madeira, de 10x10 cm de sección, mediante a colocación en cada unha das súas caras maiores dunha platina de aceiro UNE-EN 10025 S275JR, de 6 mm de grosor e 47,1 kg/m², fixada á madeira con 2 pernos metálicos pasantes, con porca e arandela, aparafusados con chave dinamométrica para a regulación do par de aperte. Ata p/p de planeamento, execución dos trades sobre a madeira sa e limpeza.
Inclúe: Limpeza e preparación do plano de apoio do reforzo. Replanteo da posición do reforzo e os pernos. Execución dos trades pasantes. Colocación e fixación provisional das pletinas. Colocación dos pernos coas súas roscas. Limpeza.
Criterio de medición de proxecto: Lonxitude medida segundo documentación gráfica de Proxecto.
Criterio de medición de obra: Medirase a lonxitude realmente executada segundo especificacións do Proxecto.

| Código | Ud | Descrición | Rendemento | Prezo | Importe |
|---|---|---|---|---|---|
| mt07ala011b | kg | Pletina de aceiro laminado UNE-EN 10025 S275JR, en perfil plano laminado en quente, para aplicacións estructurais. (material) | 9.420 | 1.68 | 15.83 |
| mt07aav030a | m | Perno roscado de aceiro cincado 4,8 segundo UNE-EN ISO 898-1, de 16 mm de diámetro. (material) | 0.220 | 4.34 | 0.95 |
| mt07aav040a | Ude | Torca e arandela de aceiro cincado 4,8 segundo UNE-EN ISO 898-6, de 16 mm de diámetro. (material) | 4.000 | 0.37 | 1.48 |
| op00tal010 |  | Taladro. | 1.000 | 0.00 | 0.00 |
| mo053 | h | Axudante carpinteiro. (man de obra) | 0.138 | 14.76 | 2.04 |
| mo042 | h | Oficial 1ª montador de estructura metálica. (man de obra) | 0.216 | 15.28 | 3.30 |
| mo085 | h | Axudante montador de estructura metálica. (man de obra) | 0.324 | 14.65 | 4.75 |
| mo018 | h | Oficial 1ª construcción. (man de obra) | 0.234 | 15.28 | 3.58 |
| mo104 | h | Peón ordinario construcción. (man de obra) | 0.103 | 13.97 | 1.44 |
| % | % | Costes directos complementarios | 2 % | 33.37 | 0.67 |
|  |  | Custos directos |  |  | 34.04 |
