# Reforzo de forxado de viguetas de madeira

- Propiedade do arquivo: CYPE INGENIEROS, S.A.
- Formato: FIEBDC-3/2002
- Divisa: EUR
- Custos indirectos: 3.00 %
- Gastos xerais: 13.00 %
- Beneficio industrial: 6.00 %
- IVE: 16.00 %

## E Estructuras

### EM Madeira

#### EMZ Reforzos

**EMZ310** m² Reforzo de forxado de viguetas de madeira, mediante a disposición en trades de 5 conectores por m² de forxado, formados por parafusos de aceiro galvanizado (calidade 6.8 segundo UNE-EN ISO 898-1), con cabeza hexagonal, de 12 mm de diámetro e 100 mm de lonxitude, fixados ás vigas con resina epoxi-acrilato, libre de estireno; e 15 conectores por m² de forxado, formados por parafusos de aceiro galvanizado (calidade 6.8 segundo UNE-EN ISO 898-1), con cabeza hexagonal, de 10 mm de diámetro e 80 mm de lonxitude, fixados ás viguetas con resina epoxi-acrilato, libre de estireno; colocación de malla electrosoldada ME 20x20 Ø 5-5 B 500 T 6x2,20 UNE-EN 10080 e vertedura de capa de compresión de 5 cm de grosor de formigón lixeiro HLE-25/B/10/IIa, densidade entre 1200 e 1500 kg/m³, (cantidade mínima de cemento 275 kg/m³), fabricado en central, e verquido con cubilote.
Reforzo de forxado de viguetas de madeira, mediante a disposición en trades de 5 conectores por m² de forxado, formados por parafusos de aceiro galvanizado (calidade 6.8 segundo UNE-EN ISO 898-1), de 12 mm de diámetro e 100 mm de lonxitude, con cabeza hexagonal, rosca métrica total, roscas e arandelas, fixados ás vigas con resina epoxi-acrilato, libre de estireno; e 15 conectores por m² de forxado, formados por parafusos de aceiro galvanizado (calidade 6.8 segundo UNE-EN ISO 898-1), de 10 mm de diámetro e 80 mm de lonxitude, con cabeza hexagonal, rosca métrica total, roscas e arandelas, fixados ás viguetas con resina epoxi-acrilato, libre de estireno; colocación de malla electrosoldada ME 20x20 Ø 5-5 B 500 T 6x2,20 UNE-EN 10080 e vertedura de capa de comprensión de 5 cm de grosor de formigón lixeiro HLE-25/B/10/IIa, densidade entre 1200 e 1500 kg/m³, (cantidade mínima de cemento 275 kg/m³), fabricado en central, e verquido con cubilote. Ata p/p de planeamento, realización de trades na madeira, limpeza da cara superior do forxado y montaje y desmontaje del sistema de encofrado.
Inclúe: Replanteo del sistema de encofrado. Montaje do sistema de encofrado. Limpeza e saneado das vigas e viguetas. Replanteo e realización dos trades en vigas e viguetas. Limpeza dos trades. Preparación do cartucho. Aplicación da resina nos trades. Colocación dos conectores nos trades. Colocación da malla electrosoldada con separadores homologados. Vertido e compactación do formigón. Regleado e nivelación da capa de compresión. Curado do formigón. Desmontaje del sistema de encofrado. Reparación de defectos superficiais. Limpeza dos restos xerados.
Criterio de medición de proxecto: Superficie medida segundo documentación gráfica de Proxecto.
Criterio de medición de obra: Medirase a superficie realmente executada segundo especificacións do Proxecto.

| Código | Ud | Descrición | Rendemento | Prezo | Importe |
|---|---|---|---|---|---|
| mt08efl010b | m² | Sistema de encofrado continuo para forxado de laxa maciza de formigón armado, entre 3 e 4 m de altura libre de planta, composto de: puntais, sopandas metálicas y superficie encofrante de madeira tratada reforzada con varillas e perfís. (material) | 1.000 | 15.66 | 15.66 |
| mt09reh100e | Ude | Cartucho de resina epoxi-acrilato, libre de estireno, de dous compoñentes, con dosificador e boquilla de mistura automática, de 825 ml, para ancoraxes estruturais verticais e horizontais. (material) | 0.180 | 42.93 | 7.73 |
| mt07rem020er | Ude | Parafuso de aceiro galvanizado calidade 6.8 segundo UNE-EN ISO 898-1, tipo M-12, de cabeza hexagonal e rosca métrica total segundo DIN 931 e UNE-EN ISO 4014, de 12 mm de diámetro e 100 mm de lonxitude, con rosca e arandela, para a súa utilización, fixados con resina, como conectores en vigas e viguetas de madeira. (material) | 5.000 | 0.34 | 1.70 |
| mt07rem020dp | Ude | Parafuso de aceiro galvanizado calidade 6.8 segundo UNE-EN ISO 898-1, tipo M-10, de cabeza hexagonal e rosca métrica total segundo DIN 931 e UNE-EN ISO 4014, de 10 mm de diámetro e 80 mm de lonxitude, con rosca e arandela, para a súa utilización, fixados con resina, como conectores en vigas e viguetas de madeira. (material) | 15.000 | 0.19 | 2.85 |
| mt07ame010d | m² | Malla electrosoldada ME 20x20 Ø 5-5 B 500 T 6x2,20 UNE-EN 10080. (material) | 1.100 | 1.53 | 1.68 |
| mt10hes050gbg | m³ | Formigón lixeiro estrutural HLE-25/B/10/IIa, de entre 1200 e 1500 kg/m³ de densidade, cantidade mínima de cemento 275 kg/m³, fabricado en central. (material) | 0.053 | 127.58 | 6.76 |
| op00tal010 |  | Taladro. | 1.000 | 0.00 | 0.00 |
| au00auh010 |  | Cubilote. | 1.000 | 0.00 | 0.00 |
| au00auh040 |  | Vibrador de formigón, eléctrico. | 1.000 | 0.00 | 0.00 |
| mo018 | h | Oficial 1ª construcción. (man de obra) | 1.410 | 15.28 | 21.54 |
| mo072 | h | Axudante construcción. (man de obra) | 1.410 | 14.65 | 20.66 |
| % | % | Costes directos complementarios | 2 % | 78.58 | 1.57 |
|  |  | Custos directos |  |  | 80.15 |
