# Lousa alveolar de formigón pretensado para forxado de canto 20 cm e 3 kN·m/m de momento flector último

- Propiedade do arquivo: CYPE INGENIEROS, S.A.
- Formato: FIEBDC-3/2002
- Divisa: EUR
- Custos indirectos: 3.00 %
- Gastos xerais: 13.00 %
- Beneficio industrial: 6.00 %
- IVE: 16.00 %

## E Estructuras

### EP Formigón prefabricado

#### EPF Forxados

**EPF010** m² Lousa alveolar de formigón pretensado para forxado de canto 20 cm e 3 kN·m/m de momento flector último, apoiado directamente; recheo de xuntas entre placas e zonas de enlace con apoios de formigón armado, realizados con formigón HA-25/B/12/IIa fabricado en central, e verquido con cubilote, e aceiro B 500 S, contía 4 kg/m²; altura libre de planta de ata 3 m. Sen incluir repercusión de apoios nin pilares.
Suministro e colocación de placas alveolares de 20 cm de canto e de 100 a 120 cm de anchura, con momento flector último de 3 kN·m/m, para formación de forxado de canto 20 cm, con altura libre de planta de ata 3 m, apoiado directamente sobre vigas de canto ou muros de carga (non incluidos neste prezo); recheo de xuntas entre placas e zonas de enlace con apoios, realizados con formigón HA-25/B/12/IIa fabricado en central, e verquido con cubilote, e aceiro B 500 S en zona de negativos, cunha cuantía aproximada de 4 kg/m². Incluso p/p de cortes longitudinales paralelos a los laterales de las placas; cortes transversais oblicuos, caxeados, taladros e formación de ocos, 1 kg/m² de piezas de acero UNE-EN 10025 S275JR tipo Omega, en posición invertida, laminado en quente, con recubrimento galvanizado, e montaxe mediante grúa. Sen incluir repercusión de apoios nin pilares.
Inclúe: Todas. Replanteo da xeometría da pranta. Montaje das lousas. Enlace do forxado cos seus apoios. Cortes, trades e ocos. Colocación das armaduras con separadores homologados. Vertido e compactación do formigón. Curado do formigón. Reparación de defectos superficiais.
Criterio de medición de proxecto: Superficie medida en verdadeira magnitude dende as caras exteriores dos zunchos do perímetro, segundo documentación gráfica de Proxecto, deducindo os ocos de superficie maior de 6 m².
Criterio de medición de obra: Medirase, en verdadeira magnitude, dende as caras exteriores dos zunchos do perímetro, a superficie realmente executada segundo especificacións do Proxecto, deducindo os ocos de superficie maior de 6 m².

| Código | Ud | Descrición | Rendemento | Prezo | Importe |
|---|---|---|---|---|---|
| mt07pha020cc1c | m² | Lousa alveolar prefabricada de formigón pretensado de 20 cm de canto e 120 cm de anchura, con xunta lateral aberta superiormente, momento flector último de 3 kN·m por m de ancho. (material) | 1.000 | 35.20 | 35.20 |
| mt07ala250b | kg | Aceiro laminado UNE-EN 10025 S275JR, en peza para apoyo de placa prefabricada de hormigón en hueco de forjado, composta por perfís laminados en quente das series L, LD, T e pletina, traballado en taller, acabado galvanizado en quente. (material) | 1.000 | 2.64 | 2.64 |
| mt07aco010c | kg | Aceiro en barras corrugadas, UNE-EN 10080 B 500 S, elaborado en taller e colocado en obra, diámetros varios. (material) | 4.000 | 1.00 | 4.00 |
| mt10haf010nba | m³ | Formigón HA-25/B/12/IIa, fabricado en central. (material) | 0.010 | 76.20 | 0.76 |
| mq07gte010c | h | Guindastre autopropulsado de brazo telescópico cunha capacidade de elevación de 30 t e 27 m de altura máxima de traballo. (maquinaria) | 0.224 | 67.00 | 15.01 |
| op00ciz020 |  | Cizalla para acero en barras corrugadas. | 1.000 | 0.00 | 0.00 |
| op00ata010 |  | Atadora de ferralla. | 1.000 | 0.00 | 0.00 |
| au00auh040 |  | Vibrador de formigón, eléctrico. | 1.000 | 0.00 | 0.00 |
| mo041 | h | Oficial 1ª montador de estructura prefabricada de hormigón. (man de obra) | 0.225 | 15.28 | 3.44 |
| mo084 | h | Axudante montador de estructura prefabricada de hormigón. (man de obra) | 0.225 | 14.65 | 3.30 |
| % | % | Costes directos complementarios | 2 % | 64.35 | 1.29 |
|  |  | Custos directos |  |  | 65.64 |
