# Porta de entrada a vivenda de aluminio termolacado en po, block de seguridade, de 90x210 cm, estampación a unha cara, acabado en cor branca RAL 9010, fechadura especial cun punto de peche, e premarco

- Propiedade do arquivo: CYPE INGENIEROS, S.A.
- Formato: FIEBDC-3/2002
- Divisa: EUR
- Custos indirectos: 3.00 %
- Gastos xerais: 13.00 %
- Beneficio industrial: 6.00 %
- IVE: 16.00 %

## F Fachadas

### FC Carpintería exterior

#### FCL Aluminio

**FCL040** Ude Porta de entrada a vivenda de aluminio termolacado en po, block de seguridade, de 90x210 cm, estampación a unha cara, acabado en cor branca RAL 9010, fechadura especial cun punto de peche, e premarco.
Subministración e montaxe de porta de entrada de aluminio termolacado en po a 210°C, block de seguridade, de 90x210 cm. Composta de: folla de 50 mm de grosor total, construída con dúas chapas de aluminio de 1,2 mm de grosor, con alma de madeira blindada con chapa de ferro aceirado de 1 mm e macizo especial en todo o perímetro da folla e ferraxe, estampación con embutición profunda en dobre relevo a unha cara, acabado en cor branca RAL 9010; marcos especiais de extrusión de aluminio reforzado de 1,6 mm de grosor, de igual terminación que as follas, con burlete perimétrico. Ata premarco de aceiro galvanizado con garras de ancoraxe a obra, fechadura especial cun punto de peche con bombín de seguridade, tres bisagras de seguridade antipanca, burlete cortaventos, gradicela gran angular, manivela interior, pomo, tirador e aldraba exteriores, espuma de poliuretano para relleno de la holgura entre marco y muro, selado perimetral de xuntas por medio dun cordón de silicona neutra e axuste final en obra. Elaborada en taller, con clasificación á permeabilidade ó aire segundo UNE-EN 12207, á estanqueidade á auga segundo UNE-EN 12208 e á resistencia á carga do vento segundo UNE-EN 12210. Totalmente montada e probada pola impresa instaladora mediante as correspondentes probas de servizo (incluídas neste prezo).
Inclúe: Colocación do premarco. Colocación da carpintería. Axuste final da folla. Selado de xuntas perimetrais. Realización de probas de servizo.
Criterio de medición de proxecto: Número de unidades previstas, segundo documentación gráfica de Proxecto.
Criterio de medición de obra: Medirase o número de unidades realmente executadas segundo especificacións do Proxecto.

| Código | Ud | Descrición | Rendemento | Prezo | Importe |
|---|---|---|---|---|---|
| mt25paa010ac | Ude | Porta de entrada de aluminio termolacado, block de seguridade, 90x210 cm, acabado en cor branca RAL 9010 con estampación a unha cara, fechadura cun punto de peche, e accesorios. (material) | 1.000 | 375.63 | 375.63 |
| mt26pec015c | Ude | Premarco de aceiro galvanizado, para porta de entrada de aluminio dunha folla, con garras de ancoraxe a obra. (material) | 1.000 | 50.00 | 50.00 |
| mt13blw110 | Ude | Aerosol con 750 cm³ de escuma de poliuretano, de 25 kg/m³ de densidade, 150% de expansión, 18 N/cm² de resistencia a tracción e 20 N/cm² de resistencia a flexión, conductividade térmica 0,04 W/(mK), estable de -40°C a 100°C; aplicable con pistola; segundo UNE 92120-2. (material) | 0.100 | 9.20 | 0.92 |
| mt15sja100 | Ude | Cartucho de masilla de silicona neutra. (material) | 0.200 | 3.13 | 0.63 |
| op00ato010 |  | Atornillador. | 1.000 | 0.00 | 0.00 |
| mo018 | h | Oficial 1ª construcción. (man de obra) | 0.628 | 15.28 | 9.60 |
| mo104 | h | Peón ordinario construcción. (man de obra) | 0.628 | 13.97 | 8.77 |
| mo016 | h | Oficial 1ª cerraxeiro. (man de obra) | 0.566 | 15.52 | 8.78 |
| mo054 | h | Axudante cerraxeiro. (man de obra) | 0.282 | 14.70 | 4.15 |
| % | % | Costes directos complementarios | 2 % | 458.48 | 9.17 |
|  |  | Custos directos |  |  | 467.65 |
