# Reixa de ventilación de lamas fixas de aluminio lacado cor branca

- Propiedade do arquivo: CYPE INGENIEROS, S.A.
- Formato: FIEBDC-3/2002
- Divisa: EUR
- Custos indirectos: 3.00 %
- Gastos xerais: 13.00 %
- Beneficio industrial: 6.00 %
- IVE: 16.00 %

## F Fachadas

### FC Carpintería exterior

#### FCL Aluminio

**FCL050** m² Reixa de ventilación de lamas fixas de aluminio lacado cor branca.
Subministración e montaxe de reixa de ventilación de lamas fixas de aluminio lacado cor branca con 60 micras de espesor mínimo de película seca, colocadas sobre dúas cremalleiras fixas de perfís tipo omega de aceiro galvanizado, recibida á obra mediante splits, certificado de conformidade selo QUALICOAT. Incluso p/p de accesorios, remates, garras de fixación, selado perimetral de xuntas por medio dun cordón de silicona neutra e axuste final en obra. Elaborada en taller, totalmente montada.
Inclúe: Marcado dos puntos de fixación. Colocación da rexilla. Selado de xuntas perimetrais. Axuste final.
Criterio de medición de proxecto: Superficie do oco a cerrar, medida segundo documentación gráfica de Proxecto.
Criterio de medición de obra: Medirase, con as dimensións do oco, a superficie realmente executada segundo especificacións do Proxecto.

| Código | Ud | Descrición | Rendemento | Prezo | Importe |
|---|---|---|---|---|---|
| mt25pce020c | m² | Celosía de lamas fixas de aluminio lacado cor branca. (material) | 1.020 | 35.36 | 36.07 |
| mt15sja100 | Ude | Cartucho de masilla de silicona neutra. (material) | 0.035 | 3.13 | 0.11 |
| op00ato010 |  | Atornillador. | 1.000 | 0.00 | 0.00 |
| mo016 | h | Oficial 1ª cerraxeiro. (man de obra) | 0.251 | 15.52 | 3.90 |
| mo054 | h | Axudante cerraxeiro. (man de obra) | 0.377 | 14.70 | 5.54 |
| % | % | Costes directos complementarios | 2 % | 45.62 | 0.91 |
|  |  | Custos directos |  |  | 46.53 |
