# Carpintería de aluminio, anodizado natural, para conformado de fiestra ollo de boi fixa de aluminio anodizado natural, de 80 cm de diámetro, gama básica, formada por unha folla, e con premarco

- Propiedade do arquivo: CYPE INGENIEROS, S.A.
- Formato: FIEBDC-3/2002
- Divisa: EUR
- Custos indirectos: 3.00 %
- Gastos xerais: 13.00 %
- Beneficio industrial: 6.00 %
- IVE: 16.00 %

## F Fachadas

### FC Carpintería exterior

#### FCL Aluminio

**FCL062** Ude Carpintería de aluminio, anodizado natural, para conformado de fiestra ollo de boi fixa de aluminio anodizado natural, de 80 cm de diámetro, gama básica, formada por unha folla, e con premarco.
Subministración e montaxe de carpintería de aluminio, anodizado natural, para conformado de fiestra ollo de boi fixa de aluminio anodizado natural, de 80 cm de diámetro, gama básica, formada por unha folla, e con premarco. Composta por perfís extrusionados formando marcos e follas, tornillería de aceiro inoxidable, elementos de estanqueidade, accesorios e utillaxes de mecanizado homologados. Ata p/p de garras de fixación, selado perimetral de xuntas por medio dun cordón de silicona neutra e axuste final en obra. Elaborada en taller, con clasificación á permeabilidade ó aire segundo UNE-EN 12207, clasificación á estanqueidade á auga segundo UNE-EN 12208 e clasificación á resistencia á carga do vento segundo UNE-EN 12210. Totalmente montada e probada.
Inclúe: Colocación da carpintería. Axuste final da folla. Selado de xuntas perimetrais.
Criterio de medición de proxecto: Número de unidades previstas, segundo documentación gráfica de Proxecto.
Criterio de medición de obra: Medirase o número de unidades realmente executadas segundo especificacións do Proxecto.

| Código | Ud | Descrición | Rendemento | Prezo | Importe |
|---|---|---|---|---|---|
| mt25pfx175aa | Ude | Fiestra ollo de boi fixa de aluminio anodizado natural, de 80 cm de diámetro, gama básica, ata perfís para conformado de premarco e xunquiño co certificado de calidade EWAA-EURAS (QUALANOD). (material) | 1.000 | 254.92 | 254.92 |
| mt15sja100 | Ude | Cartucho de masilla de silicona neutra. (material) | 0.112 | 3.13 | 0.35 |
| op00ato010 |  | Atornillador. | 1.000 | 0.00 | 0.00 |
| mo016 | h | Oficial 1ª cerraxeiro. (man de obra) | 3.041 | 15.52 | 47.20 |
| mo054 | h | Axudante cerraxeiro. (man de obra) | 3.038 | 14.70 | 44.66 |
| % | % | Costes directos complementarios | 2 % | 347.13 | 6.94 |
|  |  | Custos directos |  |  | 354.07 |
