# Carpintería exterior en madeira de piñeiro melis para barnizar, de 60x120 cm, con persiana de madeira de carballo para barnizar con torno manual

- Propiedade do arquivo: CYPE INGENIEROS, S.A.
- Formato: FIEBDC-3/2002
- Divisa: EUR
- Custos indirectos: 3.00 %
- Gastos xerais: 13.00 %
- Beneficio industrial: 6.00 %
- IVE: 16.00 %

## F Fachadas

### FC Carpintería exterior

#### FCM Madeira

**FCM020** Ude Carpintería exterior en madeira de piñeiro melis para barnizar, de 60x120 cm, con persiana de madeira de carballo para barnizar con torno manual.
Subministración e montaxe de carpintaría exterior en madeira de piñeiro melis para barnizar, de 60x120 cm, para fiestras e/ou balconeiras de follas practicables con persiana de madeira de carballo para barnizar con torno manual; precerco de piñeiro país de 70x35 mm, tapaxuntas interiores macizos de 70x15 mm; ferraxes de pendurar e de peche de latón. Totalmente montada e probada pola impresa instaladora mediante as correspondentes probas de servizo (incluídas neste prezo).
Inclúe: Colocación do precerco. Replanteo e formación de caxeado no perímetro do oco para aloxar os elementos de fixación do marco. Presentación, acuñado, aplomado e nivelación do marco. Recheo con morteiro ou atornillado dos elementos de fixación do marco. Retirada de cuñas unha vez fraguado o morteiro. Axuste final das follas. Selado de xuntas perimetrais. Colocación de tapaxuntas. Colocación de accesorios. Realización de probas de servizo.
Criterio de medición de proxecto: Número de unidades previstas, segundo documentación gráfica de Proxecto.
Criterio de medición de obra: Medirase o número de unidades realmente executadas segundo especificacións do Proxecto.

| Código | Ud | Descrición | Rendemento | Prezo | Importe |
|---|---|---|---|---|---|
| mt22aap010b | m | Precerco, piñeiro país, 70x35 mm, con elementos de fixación. (material) | 3.600 | 1.93 | 6.95 |
| mt22atc010fA | m | Tapaxuntas macizo, piñeiro melis, 70x15 mm, para barnizar. (material) | 7.200 | 2.13 | 15.34 |
| mt22cer015a | m² | Persiana enrollable de lamas de madeira de carballo para barnizar de 48 mm de anchura e 15 mm de espesor, segundo UNE-EN 13659, incluso p/p de tambor e caixón. (material) | 1.000 | 189.12 | 189.12 |
| mt22cer110 | Ude | Torno para accionamiento manual de persianas enrolables de madeira. (material) | 1.000 | 26.51 | 26.51 |
| mt23xpm010 | Ude | Parafuso de ensamble zinc/pavón. (material) | 9.360 | 0.02 | 0.19 |
| mt23xpm020 | Ude | Imán de peche reforzado. (material) | 4.000 | 0.31 | 1.24 |
| mt23xpm030 | Ude | Tirador fiestra/balconera de latón. (material) | 2.000 | 1.84 | 3.68 |
| mt23xpm040 | Ude | Cremona por táboa para fiestra e balconera. Vareta vista. Acabado en latón. (material) | 1.000 | 8.14 | 8.14 |
| mt23xpm050 | Ude | Pernio de latón plano 80x52 mm. (material) | 7.200 | 0.68 | 4.90 |
| mt22xcc015e | m² | Carpintería exterior con guía de persiana, en madeira de piñeiro melis para barnizar, segundo UNE-EN 14351-1. (material) | 0.730 | 190.16 | 138.82 |
| op00cla010 |  | Clavadora. | 1.000 | 0.00 | 0.00 |
| op00gra010 |  | Grapadora. | 1.000 | 0.00 | 0.00 |
| op00sie010 |  | Sierra de calar. | 1.000 | 0.00 | 0.00 |
| op00cep010 |  | Garlopa. | 1.000 | 0.00 | 0.00 |
| op00ato010 |  | Atornillador. | 1.000 | 0.00 | 0.00 |
| mo015 | h | Oficial 1ª carpinteiro. (man de obra) | 0.894 | 15.53 | 13.88 |
| mo053 | h | Axudante carpinteiro. (man de obra) | 0.894 | 14.76 | 13.20 |
| % | % | Costes directos complementarios | 2 % | 421.97 | 8.44 |
|  |  | Custos directos |  |  | 430.41 |
