# Porta de entrada a vivenda de panel macizo decorado, realizado a base de espuma de PVC ríxido e estrutura celular uniforme, dunha folla abatible, dimensións 900x2100 mm, e premarco

- Propiedade do arquivo: CYPE INGENIEROS, S.A.
- Formato: FIEBDC-3/2002
- Divisa: EUR
- Custos indirectos: 3.00 %
- Gastos xerais: 13.00 %
- Beneficio industrial: 6.00 %
- IVE: 16.00 %

## F Fachadas

### FC Carpintería exterior

#### FCP PVC

**FCP030** Ude Porta de entrada a vivenda de panel macizo decorado, realizado a base de espuma de PVC ríxido e estrutura celular uniforme, dunha folla abatible, dimensións 900x2100 mm, e premarco.
Subministración e montaxe de porta de entrada a vivenda de panel macizo decorado, realizado a base de espuma de PVC ríxido e estrutura celular uniforme, dunha folla abatible, dimensións 900x2100 mm, cor branca, ata premarco de aceiro galvanizado con garras de ancoraxe a obra, fechadura de seguridade, ferraxes, espuma de poliuretano para relleno de la holgura entre marco y muro, selado perimetral de xuntas por medio dun cordón de silicona neutra e axuste final en obra. Elaborada en taller, con clasificación á permeabilidade ó aire segundo UNE-EN 12207, á estanqueidade ó auga segundo UNE-EN 12208 e á resistencia á carga do vento segundo UNE-EN 12210. Totalmente montada e probada pola impresa instaladora mediante as correspondentes probas de servizo (incluídas neste prezo).
Inclúe: Colocación do premarco. Colocación da carpintería. Axuste final da folla. Selado de xuntas perimetrais. Realización de probas de servizo.
Criterio de medición de proxecto: Número de unidades previstas, segundo documentación gráfica de Proxecto.
Criterio de medición de obra: Medirase o número de unidades realmente executadas segundo especificacións do Proxecto.

| Código | Ud | Descrición | Rendemento | Prezo | Importe |
|---|---|---|---|---|---|
| mt24paa010aa | Ude | Porta de entrada a vivenda de panel macizo decorado, realizado a base de espuma de PVC ríxido e estrutura celular uniforme, dunha folla abatible, dimensións 900x2100 mm, cor branca. (material) | 1.000 | 759.75 | 759.75 |
| mt26pec015b | Ude | Premarco de aceiro galvanizado, para porta de entrada de PVC dunha folla, con garras de ancoraxe a obra. (material) | 1.000 | 50.00 | 50.00 |
| mt13blw110 | Ude | Aerosol con 750 cm³ de escuma de poliuretano, de 25 kg/m³ de densidade, 150% de expansión, 18 N/cm² de resistencia a tracción e 20 N/cm² de resistencia a flexión, conductividade térmica 0,04 W/(mK), estable de -40°C a 100°C; aplicable con pistola; segundo UNE 92120-2. (material) | 0.100 | 9.20 | 0.92 |
| mt15sja100 | Ude | Cartucho de masilla de silicona neutra. (material) | 0.200 | 3.13 | 0.63 |
| op00ato010 |  | Atornillador. | 1.000 | 0.00 | 0.00 |
| mo018 | h | Oficial 1ª construcción. (man de obra) | 0.621 | 15.28 | 9.49 |
| mo104 | h | Peón ordinario construcción. (man de obra) | 0.621 | 13.97 | 8.68 |
| mo016 | h | Oficial 1ª cerraxeiro. (man de obra) | 0.621 | 15.52 | 9.64 |
| mo054 | h | Axudante cerraxeiro. (man de obra) | 0.311 | 14.70 | 4.57 |
| % | % | Costes directos complementarios | 2 % | 843.68 | 16.87 |
|  |  | Custos directos |  |  | 860.55 |
