# Antepeito de 1,25 m de altura de 1/2 pé de espesor de fábrica, de ladrillo cerámico oco (cubo doble), para revestir, 24x15x12 cm, recibida con morteiro de cemento M-7,5

- Propiedade do arquivo: CYPE INGENIEROS, S.A.
- Formato: FIEBDC-3/2002
- Divisa: EUR
- Custos indirectos: 3.00 %
- Gastos xerais: 13.00 %
- Beneficio industrial: 6.00 %
- IVE: 16.00 %

## F Fachadas

### FD Defensas de exteriores

#### FDA Antepeitos

**FDA005** m Antepeito de 1,25 m de altura de 1/2 pé de espesor de fábrica, de ladrillo cerámico oco (cubo doble), para revestir, 24x15x12 cm, recibida con morteiro de cemento M-7,5.
Antepeito formado por muro de 1,25 m de altura de 1/2 pé de espesor de fábrica, de ladrillo cerámico oco (cubo doble), para revestir, 24x15x12 cm, recibida con morteiro de cemento M-7,5. Incluso enfoscado en ambas caras con morteiro de cemento, peza superior de coroación, p/p de execución de encontros, pilastras de arriostamento, pezas especiais, e roturas.
Inclúe: Todas. Limpeza e preparación da superficie de apoio. Replanteo da fábrica a realizar. Colocación e aplomado de miras de referencia. Tendido de fíos entre miras. Colocación de plomos fixos nas aristas. Colocación das pezas por fiadas a nivel. Replanteo de aliñacións e niveis. Enfoscado de paramentos.
Criterio de medición de proxecto: Lonxitue medida a eixos, segundo documentación gráfica de Proxecto.
Criterio de medición de obra: Medirase, a eixos, a lonxitude realmente executada segundo especificacións do Proxecto.

| Código | Ud | Descrición | Rendemento | Prezo | Importe |
|---|---|---|---|---|---|
| mt04lac010d | Ude | Ladrillo cerámico oco (cubo doble), para revestir, 24x15x12 cm, segundo UNE-EN 771-1. (material) | 34.125 | 0.18 | 6.14 |
| mt09mor010d | m³ | Morteiro de cemento CEM II/B-P 32,5 N tipo M-7,5, confecionado na obra con 300 kg/m³ de cemento e unha proporción en volume 1/5. (material) | 0.016 | 122.30 | 1.96 |
| mt20ahp010j | m | Albardilla prefabricada de formigón de cor branca, para cubrición de muros, en pezas de 50x20x5 cm, con goterón e ancoraxe metálico de aceiro inoxidable. (material) | 1.050 | 9.91 | 10.41 |
| mt09mor010c | m³ | Morteiro de cemento CEM II/B-P 32,5 N tipo M-5, confecionado na obra con 250 kg/m³ de cemento e unha proporción en volume 1/6. (material) | 0.100 | 115.30 | 11.53 |
| op00amo010 |  | Amoladora o radial. | 1.000 | 0.00 | 0.00 |
| mo019 | h | Oficial 1ª construcción en trabajos de albañilería. (man de obra) | 2.297 | 15.28 | 35.10 |
| mo073 | h | Axudante construcción en trabajos de albañilería. (man de obra) | 1.149 | 14.65 | 16.83 |
| % | % | Costes directos complementarios | 2 % | 81.97 | 1.64 |
|  |  | Custos directos |  |  | 83.61 |
