# Pilastra prefabricada de formigón para balaustrada de sección cadrada de 25x25x70 cm, con remate en forma de bola

- Propiedade do arquivo: CYPE INGENIEROS, S.A.
- Formato: FIEBDC-3/2002
- Divisa: EUR
- Custos indirectos: 3.00 %
- Gastos xerais: 13.00 %
- Beneficio industrial: 6.00 %
- IVE: 16.00 %

## F Fachadas

### FD Defensas de exteriores

#### FDB Balaustradas

**FDB020** Ude Pilastra prefabricada de formigón para balaustrada de sección cadrada de 25x25x70 cm, con remate en forma de bola.
Subministración e montaxe de pilastra prefabricada de formigón para balaustrada de sección cadrada de 25x25x70 cm, colocada en cerramentos e recibida con morteiro bastardo de cal e cemento branco BL-II/A-L 42,5 R, M-5. Incluso remate en forma de bola de 30x30x35 cm, traza, nivelación, rexuntado e limpeza.
Inclúe: Limpeza e preparación do borde de apoio. Replanteo, presentación e montaje en seco das pezas. Colocación das pezas de remate. Rexuntado e perfilado de xuntas con pasta de cemento.
Criterio de medición de proxecto: Número de unidades previstas, segundo documentación gráfica de Proxecto.
Criterio de medición de obra: Medirase o número de unidades realmente executadas segundo especificacións do Proxecto.

| Código | Ud | Descrición | Rendemento | Prezo | Importe |
|---|---|---|---|---|---|
| mt20bhp040a | Ude | Pilar cadrado prefabricado de formigón blanco para balaustrada, 25x25x70 cm, ata base. (material) | 1.000 | 26.92 | 26.92 |
| mt20bhp060i | Ude | Remate bola prefabricado de formigón blanco para pilastra de balaustrada, 30x30x35 cm. (material) | 1.000 | 7.00 | 7.00 |
| mt09mor030b | m³ | Morteiro bastardo de cal e cemento branco BL-II/A-L 42,5 R, tipo M-5, confecionado na obra con 250 kg/m³ de cemento e unha proporción en volume 1:1:7. (material) | 0.001 | 162.10 | 0.16 |
| op00amo010 |  | Amoladora o radial. | 1.000 | 0.00 | 0.00 |
| mo018 | h | Oficial 1ª construcción. (man de obra) | 0.244 | 15.28 | 3.73 |
| mo104 | h | Peón ordinario construcción. (man de obra) | 0.244 | 13.97 | 3.41 |
| % | % | Costes directos complementarios | 2 % | 41.22 | 0.82 |
|  |  | Custos directos |  |  | 42.04 |
