# Varanda recta de fachada de 100 cm de altura de aluminio anodizado cor natural

- Propiedade do arquivo: CYPE INGENIEROS, S.A.
- Formato: FIEBDC-3/2002
- Divisa: EUR
- Custos indirectos: 3.00 %
- Gastos xerais: 13.00 %
- Beneficio industrial: 6.00 %
- IVE: 16.00 %

## F Fachadas

### FD Defensas de exteriores

#### FDD Barandillas

**FDD020** m Varanda recta de fachada de 100 cm de altura de aluminio anodizado cor natural, formada por: bastidor composto de barandal superior e inferior de perfil cadrado de 40x40 mm e montantes de perfil cadrado de 40x40 mm cunha separación de 100 cm entre eles; entrepano para recheo dos ocos do bastidor composto de barrotes verticais de aluminio perfil rectangular de 30x15 mm e pasamáns de perfil curvo de 70 mm, fijada mediante atornillado en obra de fábrica.
Subministración e colocación de varanda recta de fachada de 100 cm de altura de aluminio anodizado cor natural, formada por: bastidor composto de barandal superior e inferior de perfil cadrado de 40x40 mm e montantes de perfil cadrado de 40x40 mm cunha separación de 100 cm entre eles; entrepano para recheo dos ocos do bastidor composto de barrotes verticais de aluminio perfil rectangular de 30x15 mm e pasamáns de perfil curvo de 70 mm. Incluso p/p de patas de agarre e fixación mediante atornillado en obra de fábrica con tacos e parafusos de aceiro (incluida neste prezo). Elaboración en taller e axuste final en obra.
Inclúe: Todas. Marcado dos puntos de fixación do bastidor. Presentación do tramo de barandilla de forma que os puntos de ancoraxe do bastidor se sitúen nos puntos marcados. Aplomado e nivelación. Resolución das unións da baranda ó paramento. Resolución das unións entre tramos de barandilla. Montaxe de elementos complementarios.
Criterio de medición de proxecto: Lonxitue medida a eixos, segundo documentación gráfica de Proxecto.
Criterio de medición de obra: Medirase, na dirección do pasamáns, a eixos, a lonxitude realmente executada segundo especificacións do Proxecto.

| Código | Ud | Descrición | Rendemento | Prezo | Importe |
|---|---|---|---|---|---|
| mt25dba030a | m | Pilastra cadrada de 40x40 mm, de aluminio anodizado de 15 micras, cor natural, para barandilla de fachada. (material) | 2.100 | 4.71 | 9.89 |
| mt25dba040a | m | Barandal cadrado de 40x40 mm, de aluminio anodizado de 15 micras, cor natural, para barandilla de fachada. (material) | 2.100 | 6.96 | 14.62 |
| mt25dba020a | m | Barrote vertical rectangular de 30x15 mm, de aluminio anodizado de 15 micras, cor natural, para barandilla de fachada. (material) | 9.000 | 3.48 | 31.32 |
| mt25dba010a | m | Pasamáns curvo de 70 mm, de aluminio anodizado de 15 micras, cor natural, para barandilla de fachada, incluso parafusos de fixación. (material) | 1.050 | 6.96 | 7.31 |
| mt26aaa031 | Ude | Repercusión, por m de barandilla, de elementos de fixación sobre obra de fábrica: tacos e parafusos de aceiro. (material) | 1.000 | 2.04 | 2.04 |
| op00ato010 |  | Atornillador. | 1.000 | 0.00 | 0.00 |
| op00tal010 |  | Taladro. | 1.000 | 0.00 | 0.00 |
| op00amo010 |  | Amoladora o radial. | 1.000 | 0.00 | 0.00 |
| mo016 | h | Oficial 1ª cerraxeiro. (man de obra) | 2.086 | 15.52 | 32.37 |
| mo054 | h | Axudante cerraxeiro. (man de obra) | 2.086 | 14.70 | 30.66 |
| % | % | Costes directos complementarios | 2 % | 128.21 | 2.56 |
|  |  | Custos directos |  |  | 130.77 |
