# Persiana enrolable de lamas de PVC de 45 mm

- Propiedade do arquivo: CYPE INGENIEROS, S.A.
- Formato: FIEBDC-3/2002
- Divisa: EUR
- Custos indirectos: 3.00 %
- Gastos xerais: 13.00 %
- Beneficio industrial: 6.00 %
- IVE: 16.00 %

## F Fachadas

### FD Defensas de exteriores

#### FDP Persianas e capialzados

**FDP010** m² Persiana enrolable de lamas de PVC de 45 mm.
Subministración e montaxe de persiana enrolable de lamas de PVC de 45 mm, engarzadas con anelas de chapa ou con arame de aceiro galvanizado, equipada con todos os seus accesorios (eixo, poleas, cinta e recolledor), en caixón de persiana xa realizado. Totalmente montada e probada.
Inclúe: Todas. Introducción da persiana polos perfís guía en toda a lonxitude destos. Encaixe do eixo do rodillo nos soportes dispostos no caixón de persiana. Ancoraxe da cinta ó bombo. Enrollado da persiana. Ancoraxe da cinta ó recolledor. Colocación do recolledor na caixa correspondente.
Criterio de medición de proxecto: Superficie do oco a cerrar, medida segundo documentación gráfica de Proxecto.
Criterio de medición de obra: Medirase, con as dimensións do oco, a superficie realmente executada segundo especificacións do Proxecto.

| Código | Ud | Descrición | Rendemento | Prezo | Importe |
|---|---|---|---|---|---|
| mt24per010b | m² | Persiana enrolable de lamas de PVC de 45 mm de altura, equipada con todos os seus accesorios (eixo, polea, cinta e recolledor), segundo UNE-EN 13659. (material) | 1.100 | 19.85 | 21.84 |
| op00ato010 |  | Atornillador. | 1.000 | 0.00 | 0.00 |
| mo009 | h | Oficial 1ª montador. (man de obra) | 0.241 | 15.78 | 3.80 |
| mo075 | h | Axudante montador. (man de obra) | 0.241 | 14.65 | 3.53 |
| % | % | Costes directos complementarios | 2 % | 29.17 | 0.58 |
|  |  | Custos directos |  |  | 29.75 |
