# Persiana de lamas fixas prefabricada de formigón de 20x40 cm

- Propiedade do arquivo: CYPE INGENIEROS, S.A.
- Formato: FIEBDC-3/2002
- Divisa: EUR
- Custos indirectos: 3.00 %
- Gastos xerais: 13.00 %
- Beneficio industrial: 6.00 %
- IVE: 16.00 %

## F Fachadas

### FD Defensas de exteriores

#### FDP Persianas e capialzados

**FDP020** Ude Persiana de lamas fixas prefabricada de formigón de 20x40 cm.
Subministración e montaxe de persiana de lamas fixas prefabricada de formigón de 20x40 cm, de cor gris, recibida con morteiro de cemento M-5. Totalmente montada.
Inclúe: Replanteo da peza no oco. Colocación e aplomado. Repaso de xuntas e limpeza.
Criterio de medición de proxecto: Número de unidades previstas, segundo documentación gráfica de Proxecto.
Criterio de medición de obra: Medirase o número de unidades realmente executadas segundo especificacións do Proxecto.

| Código | Ud | Descrición | Rendemento | Prezo | Importe |
|---|---|---|---|---|---|
| mt09mor010c | m³ | Morteiro de cemento CEM II/B-P 32,5 N tipo M-5, confecionado na obra con 250 kg/m³ de cemento e unha proporción en volume 1/6. (material) | 0.100 | 115.30 | 11.53 |
| mt20thp010a | Ude | Persiana de lamas fixas prefabricadas de formigón, 20x40 cm, color gris. (material) | 1.000 | 7.25 | 7.25 |
| mo018 | h | Oficial 1ª construcción. (man de obra) | 0.241 | 15.28 | 3.68 |
| mo104 | h | Peón ordinario construcción. (man de obra) | 0.241 | 13.97 | 3.37 |
| % | % | Costes directos complementarios | 2 % | 25.83 | 0.52 |
|  |  | Custos directos |  |  | 26.35 |
