# Reixa de aluminio anodizado natural composta por barrotes verticais de 30x15 mm, con 12 cm de separación e fixados a bastidor de 40x25 mm, montaxe mediante atornillado en obra de fábrica

- Propiedade do arquivo: CYPE INGENIEROS, S.A.
- Formato: FIEBDC-3/2002
- Divisa: EUR
- Custos indirectos: 3.00 %
- Gastos xerais: 13.00 %
- Beneficio industrial: 6.00 %
- IVE: 16.00 %

## F Fachadas

### FD Defensas de exteriores

#### FDR Reixas e entramados metálicos

**FDR020** m² Reixa de aluminio anodizado natural composta por barrotes verticais de 30x15 mm, con 12 cm de separación e fixados a bastidor de 40x25 mm, montaxe mediante atornillado en obra de fábrica.
Reixa de aluminio anodizado natural composta por barrotes verticais de 30x15 mm, con 12 cm de separación e fixados a bastidor de 40x25 mm. Incluso p/p de patas de agarre. Elaboración en taller e fixación mediante atornillado en obra de fábrica con tacos e parafusos de aceiro e axuste final en obra.
Inclúe: Todas. Marcado dos puntos de fixación do bastidor. Presentación da reixa. Aplomado e nivelación. Resolución das unións do bastidor ós paramentos. Montaxe de elementos complementarios.
Criterio de medición de proxecto: Superficie do oco a cerrar, medida segundo documentación gráfica de Proxecto.
Criterio de medición de obra: Medirase, con as dimensións do oco, a superficie realmente executada segundo especificacións do Proxecto.

| Código | Ud | Descrición | Rendemento | Prezo | Importe |
|---|---|---|---|---|---|
| mt25rej010a | m² | Reixa de aluminio anodizado natural, formada por barrotes verticais de 30x15 mm, cada 12 cm, fixados a bastidor de 40x25 mm. (material) | 1.000 | 60.09 | 60.09 |
| mt26aaa030 | Ude | Repercusión, por m² de reixa, de elementos de fixación sobre obra de fábrica: tacos e parafusos de aceiro. (material) | 1.000 | 2.04 | 2.04 |
| op00ato010 |  | Atornillador. | 1.000 | 0.00 | 0.00 |
| op00amo010 |  | Amoladora o radial. | 1.000 | 0.00 | 0.00 |
| op00tal010 |  | Taladro. | 1.000 | 0.00 | 0.00 |
| mo016 | h | Oficial 1ª cerraxeiro. (man de obra) | 0.579 | 15.52 | 8.99 |
| mo054 | h | Axudante cerraxeiro. (man de obra) | 0.579 | 14.70 | 8.51 |
| % | % | Costes directos complementarios | 2 % | 79.63 | 1.59 |
|  |  | Custos directos |  |  | 81.22 |
