# Celosía fixa con suxeicións de aluminio e lamas orientables de aluminio, de 120 mm de ancho, acabado lacado "CORTIZO", montada mediante atornillado en obra de fábrica

- Propiedade do arquivo: CYPE INGENIEROS, S.A.
- Formato: FIEBDC-3/2002
- Divisa: EUR
- Custos indirectos: 3.00 %
- Gastos xerais: 13.00 %
- Beneficio industrial: 6.00 %
- IVE: 16.00 %

## F Fachadas

### FD Defensas de exteriores

#### FDZ Protección solar: Lamas e celosías

**FDZ010** m² Celosía fixa con suxeicións de aluminio e lamas orientables de aluminio, de 120 mm de ancho, acabado lacado "CORTIZO", montada mediante atornillado en obra de fábrica.
Subministración e montaxe de celosía fixa con lamas orientables de aluminio, de 120 mm de ancho, acabado lacado "CORTIZO", colocadas sobre subestrutura composta por perfís montantes de aluminio, eixos de pivotación, elementos para fixación das lamas realizados con chapa de aluminio de entre 3 e 6 mm de grosor e marco, ancorada á obra con tacos e parafusos de aceiro. Incluso p/p de patas de agarre, elaboración en taller e fixación mediante atornillado en obra de fábrica con tacos e parafusos de aceiro, e axuste final en obra.
Inclúe: Replanteo. Presentación e nivelación. Resolución das unións do marco ós paramentos. Montaxe de elementos complementarios.
Criterio de medición de proxecto: Superficie medida segundo documentación gráfica de Proxecto, deducindo os ocos de superficie maior de 3 m².
Criterio de medición de obra: Medirase a superficie realmente executada segundo especificacións do Proxecto, deducindo os ocos de superficie maior de 3 m².

| Código | Ud | Descrición | Rendemento | Prezo | Importe |
|---|---|---|---|---|---|
| mt26aaa030 | Ude | Repercusión, por m² de reixa, de elementos de fixación sobre obra de fábrica: tacos e parafusos de aceiro. (material) | 1.000 | 2.04 | 2.04 |
| mt25dcl010Qa | m² | Celosía fixa, "CORTIZO", formada por unha estrutura portante de montantes de aluminio sobre a que se fixan, mediante ancoraxes especiais, lamas orientables de aluminio, de 120 mm de ancho, acabado lacado. (material) | 1.000 | 274.78 | 274.78 |
| op00ato010 |  | Atornillador. | 1.000 | 0.00 | 0.00 |
| mo016 | h | Oficial 1ª cerraxeiro. (man de obra) | 0.976 | 15.52 | 15.15 |
| mo054 | h | Axudante cerraxeiro. (man de obra) | 0.976 | 14.70 | 14.35 |
| % | % | Costes directos complementarios | 2 % | 306.32 | 6.13 |
|  |  | Custos directos |  |  | 312.45 |
