# Cerramento de fachada formado por panel simple de GRC

- Propiedade do arquivo: CYPE INGENIEROS, S.A.
- Formato: FIEBDC-3/2002
- Divisa: EUR
- Custos indirectos: 3.00 %
- Gastos xerais: 13.00 %
- Beneficio industrial: 6.00 %
- IVE: 16.00 %

## F Fachadas

### FL Lixeiras

#### FLG Paneis de GRC

**FLG021** m² Cerramento de fachada formado por panel simple de GRC, con bastidor, tipo Stud Frame, de 12 cm de espesor, 3,3 m de anchura máxima e 20 m² de superficie máxima, acabado liso de cor branca, composto por cemento fotocatalítico descontaminante, TX ARIA "FYM ITALCEMENTI GROUP", area de sílice de granulometría seleccionada, fibra de vidro e bastidor de aceiro zincado.
Subministración e montaxe de cerramento de fachada formado por panel simple de GRC, con bastidor, tipo Stud Frame, de 12 cm de espesor, 3,3 m de anchura máxima e 20 m² de superficie máxima, acabado liso de cor branca, composto por cemento fotocatalítico descontaminante, TX ARIA "FYM ITALCEMENTI GROUP", area de sílice de granulometría seleccionada, fibra de vidro e bastidor de aceiro zincado, con inclusión ou delimitación de ocos. Incluso p/p de colocación en obra dos paneis con axuda de guindastre autopropulsado e apuntalamentos, pezas especiai e elementos metálicos para conexión entre paneis e entre paneis e elementos estructurais, tornillería, limpeza e imprimación da xunta, e selado de xuntas no lado exterior con silicona neutra sobre cordón de espuma de polietileno expandido de cela pechada. Totalmente montados.
Inclúe: Replanteo de paneis e elementos de ancoraxe. Posicionado do panel no seu lugar de colocación. Aplomo e apuntalamento do panel. Fijación de los anclajes con tornillería. Repaso de paneis. Selado de xuntas.
Criterio de medición de proxecto: Superficie medida segundo documentación gráfica de Proxecto, sen duplicar esquinas nin encontros, deducindo os ocos de superficie maior de 3 m².
Criterio de medición de obra: Medirase a superficie realmente executada segundo especificacións do Proxecto, sen duplicar esquinas nin encontros, deducindo os ocos de superficie maior de 3 m².

| Código | Ud | Descrición | Rendemento | Prezo | Importe |
|---|---|---|---|---|---|
| mt12pgi020a | m² | Panel simple de GRC, tipo Stud Frame, de 12 cm de espesor total, 3,3 m de anchura máxima e 20 m² de superficie máxima, acabado liso de cor branca, formado por unha lámina de 10 mm de GRC enmarcada nun bastidor metálico tubular de aceiro zincado, e composta por unha mistura homoxénea de cemento fotocatalítico descontaminante, TX ARIA "FYM ITALCEMENTI GROUP", area silícea seleccionada de 0,1 mm de tamaño máximo, en relación 1/1, auga e fibra de vidro dispersa na masa, resistente ós álcalis (ARC), cun contido mínimo de zirconio do 15%, misturada homoxéneamente mediante proxección co morteiro nunha proporción do 5% do total do peso da mistura. Peso de 45 a 60 kg/m². (material) | 1.000 | 125.00 | 125.00 |
| mt12pgg100 | Ude | Repercusión, por m² de fachada de panel de GRC, de pezas especiais e elementos metálicos para conexión entre paneis e entre paneis e elementos estructurais, limpeza e imprimación da xunta, e selado de xuntas no lado exterior con silicona neutra sobre cordón de espuma de polietileno expandido de cela pechada. (material) | 1.000 | 3.00 | 3.00 |
| mq07gte010c | h | Guindastre autopropulsado de brazo telescópico cunha capacidade de elevación de 30 t e 27 m de altura máxima de traballo. (maquinaria) | 0.042 | 67.00 | 2.81 |
| op00ato010 |  | Atornillador. | 1.000 | 0.00 | 0.00 |
| op00tal010 |  | Taladro. | 1.000 | 0.00 | 0.00 |
| op00amo010 |  | Amoladora o radial. | 1.000 | 0.00 | 0.00 |
| mo045 | h | Oficial 1ª montador de paneles prefabricados de hormigón. (man de obra) | 0.283 | 15.28 | 4.32 |
| mo088 | h | Axudante montador de paneles prefabricados de hormigón. (man de obra) | 0.283 | 14.65 | 4.15 |
| % | % | Costes directos complementarios | 2 % | 139.28 | 2.79 |
|  |  | Custos directos |  |  | 142.07 |
