# Coronación de fachada ligera, de chapa plegada de aceiro inoxidable AISI 304, de 1,5 mm de espesor e 200 mm de desenrolo, acabado mate, fijada con tornillos ocultos

- Propiedade do arquivo: CYPE INGENIEROS, S.A.
- Formato: FIEBDC-3/2002
- Divisa: EUR
- Custos indirectos: 3.00 %
- Gastos xerais: 13.00 %
- Beneficio industrial: 6.00 %
- IVE: 16.00 %

## F Fachadas

### FL Lixeiras

#### FLY Sistemas de fachada lixeira

**FLY020** m Coronación de fachada ligera, de chapa plegada de aceiro inoxidable AISI 304, de 1,5 mm de espesor e 200 mm de desenrolo, acabado mate, fijada con tornillos ocultos.
Suministro y colocación de coronación de fachada ligera, de chapa plegada de aceiro inoxidable AISI 304, de 1,5 mm de espesor e 200 mm de desenrolo, acabado mate, fijada con tornillos ocultos. Incluso p/p de mermas, cortes, piezas de acero y sellado de juntas por medio de cordón de silicona neutra. Totalmente montada.
Inclúe: Replanteo. Colocación y fijación de la coronación. Selado de xuntas.
Criterio de medición de proxecto: Lonxitude medida segundo documentación gráfica de Proxecto.
Criterio de medición de obra: Medirase a lonxitude realmente executada segundo especificacións do Proxecto.

| Código | Ud | Descrición | Rendemento | Prezo | Importe |
|---|---|---|---|---|---|
| mt07ala210b | kg | Peza de aceiro UNE-EN 10025 S275JO, composta por perfís laminados en quente das series L, LD, T, redondo, cuadrado, rectangular e pletina, traballado en taller, acabado galvanizado en quente. (material) | 2.000 | 2.37 | 4.74 |
| mt12www010a | m | Chapa plegada de aceiro inoxidable AISI 304, de 1,5 mm de espesor e 200 mm de desenrolo, acabado mate. (material) | 1.000 | 11.72 | 11.72 |
| mt12ppl016 | Ude | Parafuso autorroscante protexido contra a oxidación. Dimensions 3,50x25 mm. (material) | 4.000 | 0.04 | 0.16 |
| mt15sja100 | Ude | Cartucho de masilla de silicona neutra. (material) | 0.150 | 3.13 | 0.47 |
| mo047 | h | Oficial 1ª montador de sistemas de fachadas prefabricadas. (man de obra) | 0.504 | 15.28 | 7.70 |
| mo090 | h | Axudante montador de sistemas de fachadas prefabricadas. (man de obra) | 0.504 | 14.65 | 7.38 |
| % | % | Costes directos complementarios | 2 % | 32.17 | 0.64 |
|  |  | Custos directos |  |  | 32.81 |
