# Muro cortina de aluminio realizado mediante o sistema de tapetas; cerramento composto de un 60% de superficie opaca (antepeitos sen acristalamento exterior

- Propiedade do arquivo: CYPE INGENIEROS, S.A.
- Formato: FIEBDC-3/2002
- Divisa: EUR
- Custos indirectos: 3.00 %
- Gastos xerais: 13.00 %
- Beneficio industrial: 6.00 %
- IVE: 16.00 %

## F Fachadas

### FM Muros cortina

#### FMC Aluminio

**FMC010** m² Muro cortina de aluminio realizado mediante o sistema de tapetas; cerramento composto de un 60% de superficie opaca (antepeitos sen acristalamento exterior, cantos de forxado e falsos teitos) e un 40% de superficie transparente (32% fixa con vidro sen temperar polo exterior e 8% de fiestras con dobre acristalamento).
Subministración e montaxe de cerramento de muro cortina de aluminio realizado mediante o sistema de tapetas, composto por un armazón de perfís de aluminio lacado en cor, formando unha retícula cunha separación entre montantes verticais de 1,60 m e unha distancia entre eixos de forxado de 3,40 m, comprendendo tres divisións en cada planta, seccións de 60x140 mm e 4 mm de espesura en montantes e de 60x80 mm e 2 mm de espesura en parteluces; fiestras realizadas con perfilería oculta dende o exterior do muro cortina, empregando como sistema de fixación do acristalamento silicona estrutural nos catro lados; ancoraxes de aceiro zincados por inmersión en baño de zinc con regulación tridimensional, compostos por placa encaixada previamente no forxado con garras e angular para fixación dos montantes verticais ó edificio, perfil de unión entre parteluces e montantes, rotura da ponte térmica, remates especiais de muro a obra realizados en chapa de aluminio e selados en frío con cordón continuo de silicona negra neutra polo exterior; con cerramento composto de un 60% de superficie opaca de antepeitos sen acristalamento exterior, cantos de forxado e falsos teitos, formada por panel illante composto de chapa de aluminio lacado, polo exterior, bandexa de chapa de aluminio lacado, polo interior e recheo de alma illante de 30 mm de espesura, un 32% de superficie transparente fixa realizada con vidro reflector de alto baleiro de 6 mm, sen temperar polo exterior, cámara de aire deshidratada de 12 mm e vidro incoloro de 6 mm polo interior e un 8% de superficie transparente. Totalmente montado.
Inclúe: Todas. Preparación das bases de fixación para recibir os sistemas de ancoraxe do muro cortina. Replanteo dos eixos primarios do entramado. Presentación e suxección previa á estructura do edificio dos eixos primarios do entramado. Aliñación, aplomado e nivelación dos perfís primarios. Suxección definitiva do entramado primario. Preparación do sistema de recepción do entramado secundario. Presentación e suxección previa ó entramado dos perfís secundarios. Aliñación, apromado e nivelación dos perfís secundarios. Sujeción definitiva del entramado secundario. Preparación e presentación dos paneis illantes e acristalamentos. Suxección ós marcos do entramado. Selado final de estanqueidade.
Criterio de medición de proxecto: Superficie medida segundo documentación gráfica de Proxecto.
Criterio de medición de obra: Medirase a superficie realmente executada segundo especificacións do Proxecto.

| Código | Ud | Descrición | Rendemento | Prezo | Importe |
|---|---|---|---|---|---|
| mt25mco010a | m² | Estrutura muro cortina, sistema de tapetas parafuseadas e remate exterior embelecedor de tapaxuntas clipado. (material) | 1.000 | 128.40 | 128.40 |
| mt25mco020 | m² | Panel de chapa de aluminio, formado por dúas láminas de aluminio de 1,5 mm de espesor, lacadas a unha cara e alma de material illante de 30 mm de espesor. (material) | 0.600 | 110.98 | 66.59 |
| mt25mco030a | m² | Dobre acristalamento sobre muro cortina, lúa sen templar polo exterior. (material) | 0.320 | 92.21 | 29.51 |
| mt25mco040a | m² | Fiestra de apertura sobre muro cortina, sistema de tapetas parafuseadas e remate exterior embelecedor de tapaxuntas clipado. (material) | 0.080 | 188.27 | 15.06 |
| mt25mco050 | m² | Repercusión de remates e ancoraxes varios. (material) | 1.000 | 20.00 | 20.00 |
| op00ciz010 |  | Cizalla. | 1.000 | 0.00 | 0.00 |
| op00roe010 |  | Roedora. | 1.000 | 0.00 | 0.00 |
| op00ato010 |  | Atornillador. | 1.000 | 0.00 | 0.00 |
| mo016 | h | Oficial 1ª cerraxeiro. (man de obra) | 0.606 | 15.52 | 9.41 |
| mo054 | h | Axudante cerraxeiro. (man de obra) | 0.606 | 14.70 | 8.91 |
| mo044 | h | Oficial 1ª montador de muro cortina. (man de obra) | 1.767 | 15.28 | 27.00 |
| mo087 | h | Axudante montador de muro cortina. (man de obra) | 2.524 | 14.65 | 36.98 |
| % | % | Costes directos complementarios | 2 % | 341.86 | 6.84 |
|  |  | Custos directos |  |  | 348.70 |
