# Recercado realizado mediante pezas de pedra artificial, de 8x3 cm, superficie lavada ó ácido

- Propiedade do arquivo: CYPE INGENIEROS, S.A.
- Formato: FIEBDC-3/2002
- Divisa: EUR
- Custos indirectos: 3.00 %
- Gastos xerais: 13.00 %
- Beneficio industrial: 6.00 %
- IVE: 16.00 %

## F Fachadas

### FR Remates de exteriores

#### FRC Recercados

**FRC010** m Recercado realizado mediante pezas de pedra artificial, de 8x3 cm, superficie lavada ó ácido.
Formación de recercado de oco de fachada con pezas de pedra artificial, de 8x3 cm, superficie lavada ó ácido, recibidas con morteiro de cemento hidrófugo M-10. Ata fixacións metálicas e rexuntado nas unións entre pezas e coa fachada con morteiro de xuntas especial para revestimentos de pedra artificial, e tratamiento de protección suplementaria mediante aplicación sobre o conxunto de pintura hidrófuga incolora en dúas capas.
Inclúe: Todas. Preparación da superficie de apoio. Replanteo das pezas no oco. Colocación de regras e chumbos suxeitos ó muro. Colocación, apromado, nivelación e aliñación das pezas. Rexuntado e limpeza. Aplicación en dúas capas da pintura hidrófuga incolora.
Criterio de medición de proxecto: Lonxitude medida por o seu maior desenvolvemento lineal, segundo documentación gráfica de Proxecto.
Criterio de medición de obra: Medirase, polo seu mayor desenvolvemento lineal, a lonxitude realmente executada segundo especificacións do Proxecto, incluíndo a lonxitude que puidera perderse en ingletes.

| Código | Ud | Descrición | Rendemento | Prezo | Importe |
|---|---|---|---|---|---|
| mt09moe010b | m³ | Morteiro de cemento CEM II/B-P 32,5 N, hidrófugo, tipo M-10, confecionado na obra con 380 kg/m³ de cemento e unha proporción en volume 1/4. (material) | 0.002 | 143.10 | 0.29 |
| mt20rpa010d | m | Recercado de ocos de fachada mediante pezas de moldura de pedra artificial de 8x3 cm superficie lavada ó ácido, con ancoraxe metálico de aceiro inoxidable. Segundo UNE-EN 771-5. (material) | 1.100 | 9.62 | 10.58 |
| mt09mcr235 | kg | Morteiro de xuntas para prefabricados de formigón e pedra artificial, composto de cemento, áridos, pigmentos e aditivos especiais. (material) | 0.162 | 2.47 | 0.40 |
| mt09lec010b | m³ | Leitada de cemento branco BL 22,5 X. (material) | 0.001 | 157.00 | 0.16 |
| mt28pcs010 | l | Tratamento superficial hidrofugante, de superficie invisible. (material) | 0.032 | 8.82 | 0.28 |
| op00amo010 |  | Amoladora o radial. | 1.000 | 0.00 | 0.00 |
| mo018 | h | Oficial 1ª construcción. (man de obra) | 0.379 | 15.28 | 5.79 |
| mo104 | h | Peón ordinario construcción. (man de obra) | 0.379 | 13.97 | 5.29 |
| % | % | Costes directos complementarios | 2 % | 22.79 | 0.46 |
|  |  | Custos directos |  |  | 23.25 |
