# Fronte de forxado revestido con pezas rectas de formigón polímero de superficie puída na cara vista, de cor gris, de 21x3,5 cm

- Propiedade do arquivo: CYPE INGENIEROS, S.A.
- Formato: FIEBDC-3/2002
- Divisa: EUR
- Custos indirectos: 3.00 %
- Gastos xerais: 13.00 %
- Beneficio industrial: 6.00 %
- IVE: 16.00 %

## F Fachadas

### FR Remates de exteriores

#### FRF Frontes de forxado

**FRF010** m Fronte de forxado revestido con pezas rectas de formigón polímero de superficie puída na cara vista, de cor gris, de 21x3,5 cm.
Formación de fronte de forxado con pezas rectas de formigón polímero de superficie puída na cara vista, de cor gris, de 21x3,5 cm, con rugosidades e ancoraxes metálicos de aceiro inoxidable na cara oculta para incrementar a adherencia, recibidas con adhesivo cementoso flexible e de gran adherencia. Ata p/p de regularización da superficie soporte con morteiro de cemento hidrófugo M-15, formación de xuntas de 5 mm entre pezas e en encontros con outros materiais, e selado das mesmas con masilla de poliuretano de gran flexibilidade.
Inclúe: Todas. Replanteo das pezas. Colocación, aplomado, nivelación e aliñación. Selado de xuntas e limpeza.
Criterio de medición de proxecto: Lonxitude medida por o seu maior desenvolvemento lineal, segundo documentación gráfica de Proxecto.
Criterio de medición de obra: Medirase, polo seu mayor desenvolvemento lineal, a lonxitude realmente executada segundo especificacións do Proxecto, incluíndo a lonxitude que puidera perderse en ingletes.

| Código | Ud | Descrición | Rendemento | Prezo | Importe |
|---|---|---|---|---|---|
| mt09moe010c | m³ | Morteiro de cemento CEM II/B-P 32,5 N, hidrófugo, tipo M-15, confecionado na obra con 450 kg/m³ de cemento e unha proporción en volume 1/3. (material) | 0.002 | 158.50 | 0.32 |
| mt20wwa040 | kg | Adhesivo cementoso flexible e de gran adherencia. (material) | 1.283 | 0.50 | 0.64 |
| mt20zhp020a | m | Pezas rectas de formigón polímero de superficie puída na cara vista, de cor gris, de 21x3,5 cm, con rugosidades e ancoraxes metálicos de aceiro inoxidable na cara oculta para incrementar a adherencia. (material) | 1.050 | 15.44 | 16.21 |
| mt20wwa025 | m | Perfil de espuma de polietileno, de 6 mm de diámetro, para recheo de xuntas. (material) | 0.210 | 0.39 | 0.08 |
| mt20wwa035 | Ude | Bote de imprimación para masillas (250 cm³). (material) | 0.130 | 5.35 | 0.70 |
| mt20wwa030 | Ude | Bote de masilla de poliuretano impermeable (310 cm³). (material) | 0.261 | 5.25 | 1.37 |
| op00amo010 |  | Amoladora o radial. | 1.000 | 0.00 | 0.00 |
| mo018 | h | Oficial 1ª construcción. (man de obra) | 0.201 | 15.28 | 3.07 |
| mo104 | h | Peón ordinario construcción. (man de obra) | 0.201 | 13.97 | 2.81 |
| % | % | Costes directos complementarios | 2 % | 25.20 | 0.50 |
|  |  | Custos directos |  |  | 25.70 |
