# Cornixa de fachada realizada mediante pezas prefabricadas de formigón, de cor gris de 20x30x17 cm

- Propiedade do arquivo: CYPE INGENIEROS, S.A.
- Formato: FIEBDC-3/2002
- Divisa: EUR
- Custos indirectos: 3.00 %
- Gastos xerais: 13.00 %
- Beneficio industrial: 6.00 %
- IVE: 16.00 %

## F Fachadas

### FR Remates de exteriores

#### FRM Cornixas

**FRM010** m Cornixa de fachada realizada mediante pezas prefabricadas de formigón, de cor gris de 20x30x17 cm.
Formación de moldura con pezas prefabricadas de formigón, de cor gris, de 20x30x17 cm, con goterón e ancoraxe metálico de aceiro inoxidable, en cornixa de fachada, recibida con morteiro de cemento hidrófugo M-10 creando unha pendente suficiente para evacua-la auga. Incluso rexuntado entre pezas e unións cos muros con morteiro de xuntas especial para revestimentos de prefabricados de formigón, recheo do interior da peza con formigón armado HA-25/B/20/IIa fabricado en central e vertedura con cubilote, colocación das armaduras lonxitudinais de aceiro UNE-EN 10080 B 500 S e tratamiento de protección suplementaria mediante aplicación sobre o conxunto de pintura hidrófuga incolora en dúas capas.
Inclúe: Todas. Replanteo das pezas. Colocación, apromado, nivelación e aliñación das pezas. Rexuntado e limpeza. Vertido e compactación do formigón. Colocación da armadura. Aplicación en dúas capas da pintura hidrófuga incolora.
Criterio de medición de proxecto: Lonxitue medida a eixos, segundo documentación gráfica de Proxecto.
Criterio de medición de obra: Medirase, a eixos, a lonxitude realmente executada segundo especificacións do Proxecto.

| Código | Ud | Descrición | Rendemento | Prezo | Importe |
|---|---|---|---|---|---|
| mt09moe010b | m³ | Morteiro de cemento CEM II/B-P 32,5 N, hidrófugo, tipo M-10, confecionado na obra con 380 kg/m³ de cemento e unha proporción en volume 1/4. (material) | 0.018 | 143.10 | 2.58 |
| mt20mhp020a | m | Cornixa de fachada mediante pezas prefabricadas de formigón, cor gris, de 20x30x17 cm. (material) | 1.050 | 26.92 | 28.27 |
| mt09mcr235 | kg | Morteiro de xuntas para prefabricados de formigón e pedra artificial, composto de cemento, áridos, pigmentos e aditivos especiais. (material) | 0.282 | 2.47 | 0.70 |
| mt10haf010nea | m³ | Formigón HA-25/B/20/IIa, fabricado en central. (material) | 0.040 | 74.27 | 2.97 |
| mt07aco010c | kg | Aceiro en barras corrugadas, UNE-EN 10080 B 500 S, elaborado en taller e colocado en obra, diámetros varios. (material) | 1.776 | 1.00 | 1.78 |
| mt28pcs010 | l | Tratamento superficial hidrofugante, de superficie invisible. (material) | 0.180 | 8.82 | 1.59 |
| op00ciz020 |  | Cizalla para acero en barras corrugadas. | 1.000 | 0.00 | 0.00 |
| op00amo010 |  | Amoladora o radial. | 1.000 | 0.00 | 0.00 |
| au00auh040 |  | Vibrador de formigón, eléctrico. | 1.000 | 0.00 | 0.00 |
| mo018 | h | Oficial 1ª construcción. (man de obra) | 0.253 | 15.28 | 3.87 |
| mo104 | h | Peón ordinario construcción. (man de obra) | 0.253 | 13.97 | 3.53 |
| % | % | Costes directos complementarios | 2 % | 45.29 | 0.91 |
|  |  | Custos directos |  |  | 46.20 |
