# Dobre acristalamento estándar, 4/6/6, con calzos e selado continuo

- Propiedade do arquivo: CYPE INGENIEROS, S.A.
- Formato: FIEBDC-3/2002
- Divisa: EUR
- Custos indirectos: 3.00 %
- Gastos xerais: 13.00 %
- Beneficio industrial: 6.00 %
- IVE: 16.00 %

## F Fachadas

### FV Vidros

#### FVC Especiais: doble acristalamento con cámara

**FVC010** m² Dobre acristalamento estándar, 4/6/6, con calzos e selado continuo.
Dobre acristalamento estándar, conxunto formado por vidro exterior Float incoloro de 4 mm, cámara de aire deshidratada con perfil separador de aluminio e doble selado perimetral, de 6 mm, e vidro interior Float incoloro de 6 mm de espesor, fixada sobre carpintería con acuñado mediante calzos de apoio perimetrais e laterais, selado en frío con silicona sintética incolora, compatible co material soporte. Incluso cortes do vidro, colocación de bordóns e sinalización das follas.
Inclúe: Todas. Colocación, calzado, montaxe e axuste na carpintería. Selado final de estanqueidade. Sinalización das follas.
Criterio de medición de proxecto: Superficie de carpintería a acristalar, segundo documentación gráfica de Proxecto, incluíndo en cada folla vidrieira as dimensións do bastidor.
Criterio de medición de obra: Medirase a superficie realmente executada segundo especificacións do Proxecto, sumando, para cada unha das pezas, a superficie resultante de redondear por exceso cada unha das súas arestas a múltiplos de 30 mm.

| Código | Ud | Descrición | Rendemento | Prezo | Importe |
|---|---|---|---|---|---|
| mt21veg011aaaaac | m² | Dobre acristalamento estándar, conxunto formado por vidro exterior Float incoloro de 4 mm, cámara de aire deshidratada con perfil separador de aluminio e doble selado perimetral, de 6 mm, e vidro interior Float incoloro de 6 mm de espesor. (material) | 1.006 | 20.03 | 20.15 |
| mt21vva015 | Ude | Cartucho de silicona sintética incolora de 310 ml (rendemento aproximado de 12 m por cartucho). (material) | 0.580 | 2.42 | 1.40 |
| mt21vva021 | Ude | Material auxiliar para a colocación de vidros. (material) | 1.000 | 1.26 | 1.26 |
| mo050 | h | Oficial 1ª cristaleiro. (man de obra) | 0.421 | 15.17 | 6.39 |
| mo101 | h | Axudante cristaleiro. (man de obra) | 0.421 | 14.85 | 6.25 |
| % | % | Costes directos complementarios | 2 % | 35.45 | 0.71 |
|  |  | Custos directos |  |  | 36.16 |
