# Limpeza en seco de fachada de fábrica de ladrillo cerámico cara vista en estado de conservación regular

- Propiedade do arquivo: CYPE INGENIEROS, S.A.
- Formato: FIEBDC-3/2002
- Divisa: EUR
- Custos indirectos: 3.00 %
- Gastos xerais: 13.00 %
- Beneficio industrial: 6.00 %
- IVE: 16.00 %

## F Fachadas

### FZ Limpeza e tratamentos superficiais

#### FZA Limpeza manual

**FZA010** m² Limpeza en seco de fachada de fábrica de ladrillo cerámico cara vista en estado de conservación regular, mediante cepillado manual con cepillo brando de raíces, considerando un grao de complexidade medio.
Limpeza en seco de fachada de fábrica de ladrillo cerámico cara vista en estado de conservación regular, mediante cepillado manual con cepillo brando de raíces, ata descubrir as zonas arenizadas, bochas de pátina e fisuras de fábrica, previa eliminación de cascotes, detrito e material adherido. Incluso provisión, retirada e carga de cascallos e restos xerados sobre camión ou colector, considerando un grao de complexidade medio.
Inclúe: Cepillado manual da superficie soporte. Retirada e provisión dos restos xerados. Carga dos restos xerados sobre camión ou contedor.
Criterio de medición de proxecto: Superficie medida segundo documentación gráfica de Proxecto.
Criterio de medición de obra: Medirase a superficie realmente executada segundo especificacións do Proxecto.

| Código | Ud | Descrición | Rendemento | Prezo | Importe |
|---|---|---|---|---|---|
| mo018 | h | Oficial 1ª construcción. (man de obra) | 0.291 | 15.28 | 4.45 |
| mo104 | h | Peón ordinario construcción. (man de obra) | 0.291 | 13.97 | 4.07 |
| % | % | Costes directos complementarios | 2 % | 8.52 | 0.17 |
|  |  | Custos directos |  |  | 8.69 |
