# Limpeza de fachada de fábrica de cachotería en mal estado de conservación

- Propiedade do arquivo: CYPE INGENIEROS, S.A.
- Formato: FIEBDC-3/2002
- Divisa: EUR
- Custos indirectos: 3.00 %
- Gastos xerais: 13.00 %
- Beneficio industrial: 6.00 %
- IVE: 16.00 %

## F Fachadas

### FZ Limpeza e tratamentos superficiais

#### FZD Limpezas específicas

**FZD020** m² Limpeza de fachada de fábrica de cachotería en mal estado de conservación, mediante desincrustación fotónica de suciedade por microrresonancia superficial usando equipo de radiación láser con panel de control para regulación da frecuencia e potencia do raio, sistema de refrixeración e manipulador láser, considerando un grao de complexidade medio.
Limpeza de fachada de fábrica de cachotería en mal estado de conservación, mediante desincrustación fotónica de suciedade por microrresonancia superficial usando equipo de radiación láser con panel de control para regulación da frecuencia e potencia do raio, sistema de refrixeración e manipulador láser, aplicando o tratamento por franxas horizontais completas, con voos, cornixas e saíntes. Ata p/p de probas previas necesarias para axustar os parámetros da limpeza e evitar danos nos materiais, transporte, montaxe e desmontaxe de equipo; provisión, retirada e carga de restos xerados sobre camión ou colector; considerando un grao de complexidade medio.
Inclúe: Montaxe e preparación do equipo. Realización de probas para axuste dos parámetros de limpeza. Aplicación da radiación láser. Desmontaxe do equipo. Limpeza da superficie soporte. Retirada e provisión dos restos xerados. Carga dos restos xerados sobre camión ou contedor.
Criterio de medición de proxecto: Superficie medida segundo documentación gráfica de Proxecto.
Criterio de medición de obra: Medirase a superficie realmente executada segundo especificacións do Proxecto.

| Código | Ud | Descrición | Rendemento | Prezo | Importe |
|---|---|---|---|---|---|
| mq08war100 | h | Desincrustación fotónica de suciedade por microrresonancia superficial usando equipo de radiación láser con panel de control para regulación da frecuencia e potencia do raio, sistema de refrixeración e manipulador láser, aplicado en elementos de pedra natural por operario especializado. (maquinaria) | 3.490 | 58.63 | 204.62 |
| mo018 | h | Oficial 1ª construcción. (man de obra) | 2.118 | 15.28 | 32.36 |
| % | % | Costes directos complementarios | 2 % | 236.98 | 4.74 |
|  |  | Custos directos |  |  | 241.72 |
