# Rede antipaxaros formada por malla de polietileno de 75x75 mm

- Propiedade do arquivo: CYPE INGENIEROS, S.A.
- Formato: FIEBDC-3/2002
- Divisa: EUR
- Custos indirectos: 3.00 %
- Gastos xerais: 13.00 %
- Beneficio industrial: 6.00 %
- IVE: 16.00 %

## F Fachadas

### FZ Limpeza e tratamentos superficiais

#### FZP Protección fronte ás aves

**FZP040** m² Rede antipaxaros formada por malla de polietileno de 75x75 mm, suxeita con cable de aceiro galvanizado e ancorada ó soporte, para protexer os ocos de ata 8 m², evitando o acceso de gaivotas ó edificio.
Subministración e colocación de rede antipaxaros formada por malla de polietileno de 75x75 mm, estable fronte ós raios UV, para protexer os ocos de ata 8 m², evitando o acceso de gaivotas ao edificio. Ata p/p de cable de aceiro galvanizado para suxeición da rede, accesorios e material auxiliar para a fixación e ancoraxe de a rede. Totalmente montada e probada, sen incluír a repercusión da estada nin afectar á estabilidade do elemento o que se ancora.
Inclúe: Limpeza e preparación do soporte. Replanteo. Colocación das ancoraxes sobre o soporte. Fixación do cable sobre os ancoraxes. Suxeición da rede ó cable.
Criterio de medición de proxecto: Superficie medida segundo documentación gráfica de Proxecto.
Criterio de medición de obra: Medirase a superficie realmente executada segundo especificacións do Proxecto.

| Código | Ud | Descrición | Rendemento | Prezo | Importe |
|---|---|---|---|---|---|
| mt41ave040a | m² | Rede antipaxaros formada por malla de polietileno de 75x75 mm, estable fronte ós raios UV, para protexer os ocos por onde acceden gaivotas ó edificio. (material) | 1.050 | 0.66 | 0.69 |
| mt41ave041 | m | Cable espido de aceiro galvanizado, de 2 mm de diámetro, para a suxeición da rede antipaxaros ós sistemas de fixación. (material) | 2.000 | 0.26 | 0.52 |
| mt41ave042 | Ude | Material auxiliar para a formación dun punto de suxeición entre a rede antipaxaros e o soporte, composto por dúas fixacións de aluminio para suxeitar a rede ó cable, un gancho de aceiro galvanizado, dúas roscas de tensión de aceiro galvanizado e unha ancoraxe para a colocación sobre o soporte. (material) | 4.000 | 4.20 | 16.80 |
| mo018 | h | Oficial 1ª construcción. (man de obra) | 0.231 | 15.28 | 3.53 |
| mo104 | h | Peón ordinario construcción. (man de obra) | 0.231 | 13.97 | 3.23 |
| % | % | Costes directos complementarios | 2 % | 24.77 | 0.50 |
|  |  | Custos directos |  |  | 25.27 |
