# Punto de interconexión de cables coaxiais para rede de distribución con tipoloxía en estrela formado por armario de poliéster reforzado con fibra de vidro

- Propiedade do arquivo: CYPE INGENIEROS, S.A.
- Formato: FIEBDC-3/2002
- Divisa: EUR
- Custos indirectos: 3.00 %
- Gastos xerais: 13.00 %
- Beneficio industrial: 6.00 %
- IVE: 16.00 %

## I Instalacións

### IA Audiovisuais

#### IAA Rede de cables coaxiais

**IAA042** Ude Punto de interconexión de cables coaxiais para rede de distribución con tipoloxía en estrela formado por armario de poliéster reforzado con fibra de vidro, de 210x310x160 mm, coma rexistro principal de cables coaxiais e 6 conectores tipo "F", para cable RG-6.
Subministración e instalación de punto de interconexión de cables coaxiais para rede de distribución con tipoloxía en estrela, formado por armario de poliéster reforzado con fibra de vidro, de 210x310x160 mm, coma rexistro principal de cables coaxiais e 6 conectores tipo "F" a compresión, para cable RG-6. Incluso placa de montaxe, porta con pechadura, accesorios necesarios para a súa correcta instalación, pezas especiais e fixacións. Totalmente montado, conexionado e probado.
Inclúe: Colocación do armario. Colocación dos conectores.
Criterio de medición de proxecto: Número de unidades previstas, segundo documentación gráfica de Proxecto.
Criterio de medición de obra: Medirase o número de unidades realmente executadas segundo especificacións do Proxecto.

| Código | Ud | Descrición | Rendemento | Prezo | Importe |
|---|---|---|---|---|---|
| mt40mtm050a | Ude | Armario de poliéster reforzado con fibra de vidro, de 210x310x160 mm, con placa de montaxe perforada de aluminio e porta con pechadura. (material) | 1.000 | 84.16 | 84.16 |
| mt40cfr020a | Ude | Conector tipo "F" a compresión, para cable coaxial RG-6. (material) | 6.000 | 0.22 | 1.32 |
| mt40www040 | Ude | Material auxiliar para instalacións audiovisuais. (material) | 1.000 | 1.20 | 1.20 |
| mo000 | h | Oficial 1ª instalador de telecomunicacións. (man de obra) | 0.704 | 15.78 | 11.11 |
| mo052 | h | Axudante instalador de telecomunicacións. (man de obra) | 0.704 | 14.62 | 10.29 |
| % | % | Costes directos complementarios | 2 % | 108.08 | 2.16 |
|  |  | Custos directos |  |  | 110.24 |
