# Derivador de 5-2400 MHz, de 2 derivacións e 12 dB de pérdida de derivación

- Propiedade do arquivo: CYPE INGENIEROS, S.A.
- Formato: FIEBDC-3/2002
- Divisa: EUR
- Custos indirectos: 3.00 %
- Gastos xerais: 13.00 %
- Beneficio industrial: 6.00 %
- IVE: 16.00 %

## I Instalacións

### IA Audiovisuais

#### IAA Rede de cables coaxiais

**IAA110** Ude Derivador de 5-2400 MHz, de 2 derivacións e 12 dB de pérdida de derivación.
Subministración e instalación de derivador de 5-2400 MHz, de 2 derivacións e 12 dB de pérdida de derivación, con conectores tipo "F". Totalmente montado, conexionado e probado.
Inclúe: Colocación do amplificador. Conexionado.
Criterio de medición de proxecto: Número de unidades previstas, segundo documentación gráfica de Proxecto.
Criterio de medición de obra: Medirase o número de unidades realmente executadas segundo especificacións do Proxecto.

| Código | Ud | Descrición | Rendemento | Prezo | Importe |
|---|---|---|---|---|---|
| mt40edf010aa | Ude | Derivador de 5-2400 MHz, de 2 derivacións e 12 dB de pérdida de derivación, con conectores tipo "F". (material) | 1.000 | 4.07 | 4.07 |
| mo000 | h | Oficial 1ª instalador de telecomunicacións. (man de obra) | 0.108 | 15.78 | 1.70 |
| mo052 | h | Axudante instalador de telecomunicacións. (man de obra) | 0.108 | 14.62 | 1.58 |
| % | % | Costes directos complementarios | 2 % | 7.35 | 0.15 |
|  |  | Custos directos |  |  | 7.50 |
