# Punto de interconexión de cables de pares trenzados

- Propiedade do arquivo: CYPE INGENIEROS, S.A.
- Formato: FIEBDC-3/2002
- Divisa: EUR
- Custos indirectos: 3.00 %
- Gastos xerais: 13.00 %
- Beneficio industrial: 6.00 %
- IVE: 16.00 %

## I Instalacións

### IA Audiovisuais

#### IAF Rede de cables de pares de cobre

**IAF020** Ude Punto de interconexión de cables de pares trenzados, para rede de distribución de 50 pares, formado por un rexistro principal metálico de 450x450x120 mm provisto de 13 conectores tipo RJ45 e 1 panel con capacidade para 24 conectores.
Subministración e instalación de punto de interconexión de cables de pares trenzados, para rede de distribución de 50 pares, formado por un rexistro principal metálico de 450x450x120 mm provisto de 13 conectores tipo RJ45 e 1 panel con capacidade para 24 conectores. Totalmente montado, conexionado e probado.
Inclúe: Colocación e fixación do armario. Colocación do panel. Colocación dos conectores. Conexionado de cables.
Criterio de medición de proxecto: Número de unidades previstas, segundo documentación gráfica de Proxecto.
Criterio de medición de obra: Medirase o número de unidades realmente executadas segundo especificacións do Proxecto.

| Código | Ud | Descrición | Rendemento | Prezo | Importe |
|---|---|---|---|---|---|
| mt40mtm040a | Ude | Armario de chapa de aceiro, de 450x450x120 mm, con placa de montaxe de madeira ignífuga e hidrófuga e porta con pechadura. (material) | 1.000 | 130.42 | 130.42 |
| mt40dpt140 | Ude | Conector tipo RJ45 con 8 contactos, categoría 6. (material) | 13.000 | 1.53 | 19.89 |
| mt40ipt050b | Ude | Panel de 1 unidade de altura, de chapa electrozincada, con capacidade para 24 conectores tipo RJ45, incluso accesorios de fixación. (material) | 1.000 | 8.58 | 8.58 |
| mt40www040 | Ude | Material auxiliar para instalacións audiovisuais. (material) | 0.750 | 1.20 | 0.90 |
| mo000 | h | Oficial 1ª instalador de telecomunicacións. (man de obra) | 3.148 | 15.78 | 49.68 |
| % | % | Costes directos complementarios | 2 % | 209.47 | 4.19 |
|  |  | Custos directos |  |  | 213.66 |
