# Punto de distribución para a segregación de 10 pares, equipado con 1 regleta de corte e proba, con capacidade para 10 pares cada unha

- Propiedade do arquivo: CYPE INGENIEROS, S.A.
- Formato: FIEBDC-3/2002
- Divisa: EUR
- Custos indirectos: 3.00 %
- Gastos xerais: 13.00 %
- Beneficio industrial: 6.00 %
- IVE: 16.00 %

## I Instalacións

### IA Audiovisuais

#### IAF Rede de cables de pares de cobre

**IAF040** Ude Punto de distribución para a segregación de 10 pares, equipado con 1 regleta de corte e proba, con capacidade para 10 pares cada unha.
Suministro e instalación de punto de distribución para a segregación de 10 pares, colocado no rexistro secundario e equipado con 1 regleta de corte e proba, con capacidade para 10 pares cada unha e tipo de conexión por inserción e desplazamento do aillante, montadas cada unha de elas no rexistro secundario. Ata carátulas identificativas, soportes metálicos para regletas e accesorios. Totalmente montado, conexionado e probado.
Inclúe: Colocación de los soportes. Colocación das regletas. Conexionado de cables.
Criterio de medición de proxecto: Número de unidades previstas, segundo documentación gráfica de Proxecto.
Criterio de medición de obra: Medirase o número de unidades realmente executadas segundo especificacións do Proxecto.

| Código | Ud | Descrición | Rendemento | Prezo | Importe |
|---|---|---|---|---|---|
| mt40mta010b | Ude | Regleta de corte e proba, con unha capacidade de 10 pares, con inserción do condutor por desplazamento do illante. (material) | 1.000 | 3.40 | 3.40 |
| mt40mta020b | Ude | Soporte individual para regleta de 10 pares. (material) | 1.000 | 1.17 | 1.17 |
| mt40mta040b | Ude | Carátula identificativa formada por marco porta-rótulos reclinable, 10 pares. (material) | 1.000 | 1.90 | 1.90 |
| mt40www040 | Ude | Material auxiliar para instalacións audiovisuais. (material) | 1.000 | 1.20 | 1.20 |
| mo000 | h | Oficial 1ª instalador de telecomunicacións. (man de obra) | 0.087 | 15.78 | 1.37 |
| mo052 | h | Axudante instalador de telecomunicacións. (man de obra) | 0.087 | 14.62 | 1.27 |
| % | % | Costes directos complementarios | 2 % | 10.31 | 0.21 |
|  |  | Custos directos |  |  | 10.52 |
