# Videoporteiro convencional B/N para vivenda unifamiliar

- Propiedade do arquivo: CYPE INGENIEROS, S.A.
- Formato: FIEBDC-3/2002
- Divisa: EUR
- Custos indirectos: 3.00 %
- Gastos xerais: 13.00 %
- Beneficio industrial: 6.00 %
- IVE: 16.00 %

## I Instalacións

### IA Audiovisuais

#### IAV Interfonía e vídeo

**IAV010** Ude Videoporteiro convencional B/N para vivenda unifamiliar.
Instalación de kit de videoporteiro convencional B/N para vivenda unifamiliar composto de: placa exterior de rúa con pulsador de chamada e telecámara, alimentador, abreportas e monitor con base de conexión. Ata cableado e caixas. Totalmente montado, conexionado e posto en marcha pola empresa instaladora para a comprobación do seu correcto funcionamento.
Inclúe: Instalación de tubos, caixas de derivación e conductores de sinal e eléctricos. Colocación de monitores e teléfonos interiores. Colocación da placa exterior. Colocación do abreportas. Colocación do alimentador. Posta en marcha.
Criterio de medición de proxecto: Número de unidades previstas, segundo documentación gráfica de Proxecto.
Criterio de medición de obra: Medirase o número de unidades realmente executadas segundo especificacións do Proxecto.

| Código | Ud | Descrición | Rendemento | Prezo | Importe |
|---|---|---|---|---|---|
| mt35aia010b | m | Tubo curvable de PVC, corrugado, de cor negra, de 20 mm de diámetro nominal, para canalización empotrada en obra de fábrica (paredes e teitos). Resistencia á compresión 320 N, resistencia ó impacto 1 xulio, temperatura de traballo -5°C ata 60°C, con grao de protección IP 545 segundo UNE 20324, non propagador da chama. Segundo UNE-EN 61386-1 e UNE-EN 61386-22. (material) | 25.000 | 0.29 | 7.25 |
| mt40vpa010 | m | Mangueira de videoporteiro para kits de vídeo con instalación convencional, composta por 3 fíos de 1 mm², 8 fíos de 0,5 mm² e cable coaxial de 75 Ohm. (material) | 25.000 | 2.25 | 56.25 |
| mt40vpk111 | Ude | Kit de videoporteiro convencional, para instalación de 8 fíos + coaxial, composto por placa de rúa con pulsador de chamada e telecámara, caixa, alimentador, abreportas e monitor con base de conexión. (material) | 1.000 | 921.50 | 921.50 |
| mt40www040 | Ude | Material auxiliar para instalacións audiovisuais. (material) | 2.000 | 1.20 | 2.40 |
| mo001 | h | Oficial 1ª electricista. (man de obra) | 3.580 | 15.78 | 56.49 |
| mo093 | h | Axudante electricista. (man de obra) | 3.580 | 14.62 | 52.34 |
| % | % | Costes directos complementarios | 2 % | 1096.23 | 21.92 |
|  |  | Custos directos |  |  | 1118.15 |
