# Quentador eléctrico instantáneo, mural vertical, 3,4 l/min, 6 kW

- Propiedade do arquivo: CYPE INGENIEROS, S.A.
- Formato: FIEBDC-3/2002
- Divisa: EUR
- Custos indirectos: 3.00 %
- Gastos xerais: 13.00 %
- Beneficio industrial: 6.00 %
- IVE: 16.00 %

## I Instalacións

### IC Calefacción, climatización y A.Q.S.

#### ICA Auga quente

**ICA020** Ude Quentador eléctrico instantáneo, mural vertical, 3,4 l/min, 6 kW.
Subministración e instalación de quentador eléctrico instantáneo para o servizo de A.Q.S., mural vertical, caudal 3,4 l/min, potencia 6 kW. Ata soporte e ancoraxes de fixación, chaves de corte de esfera e retrousos flexibles, tanto na entrada de auga como na saída. Totalmente montado, conexioado e posto en marcha pola empresa instaladora para a comprobación do seu correcto funcionamento.
Inclúe: Replanteo do aparato. Fixación no paramento mediante elementos de ancoraxe. Colocación do aparato e accesorios. Conexionado coas redes de condución de auga, eléctrica e de terra. Posta en marcha.
Criterio de medición de proxecto: Número de unidades previstas, segundo documentación gráfica de Proxecto.
Criterio de medición de obra: Medirase o número de unidades realmente executadas segundo especificacións do Proxecto.

| Código | Ud | Descrición | Rendemento | Prezo | Importe |
|---|---|---|---|---|---|
| mt38ces010a | Ude | Quentador eléctrico instantáneo para o servizo de A.Q.S., mural vertical, caudal 3,4 l/min, potencia 6 kW. (material) | 1.000 | 291.00 | 291.00 |
| mt38tew010a | Ude | Latiguiño flexible de 20 cm e 1/2" de diámetro. (material) | 2.000 | 2.85 | 5.70 |
| mt37sve010b | Ude | Válvula de esfera de latón niquelado para roscar de 1/2". (material) | 2.000 | 4.13 | 8.26 |
| mt38www011 | Ude | Material auxiliar para instalacions de A.C.S. (material) | 1.000 | 1.45 | 1.45 |
| mo006 | h | Oficial 1ª fontaneiro. (man de obra) | 0.654 | 15.78 | 10.32 |
| mo098 | h | Axudante fontaneiro. (man de obra) | 0.654 | 14.62 | 9.56 |
| % | % | Costes directos complementarios | 2 % | 326.29 | 6.53 |
|  |  | Custos directos |  |  | 332.82 |
