# Conducto circular de parede simple helicoidal de aceiro galvanizado, de 100 mm de diámetro e 0,5 mm de espesor

- Propiedade do arquivo: CYPE INGENIEROS, S.A.
- Formato: FIEBDC-3/2002
- Divisa: EUR
- Custos indirectos: 3.00 %
- Gastos xerais: 13.00 %
- Beneficio industrial: 6.00 %
- IVE: 16.00 %

## I Instalacións

### IC Calefacción, climatización y A.Q.S.

#### ICR Sistemas de conducción de aire

**ICR015** m Conducto circular de parede simple helicoidal de aceiro galvanizado, de 100 mm de diámetro e 0,5 mm de espesor.
Subministración e instalación de conducto circular de parede simple helicoidal de aceiro galvanizado, de 100 mm de diámetro e 0,5 mm de espesor, suministrado en tramos de 3 ou 5 m, para instalacións de ventilación e climatización. Ata accesorios de montaxe e elementos de fixación. Totalmente montado, conexionado e probado por la empresa instaladora mediante las correspondientes pruebas de servicio (incluidas en este precio).
Inclúe: Replanteo do recorrido dos conductos. Marcado e posterior ancoraxe dos soportes dos conductos. Montaxe e fixación de condutos. Realización de probas de servizo.
Criterio de medición de proxecto: Lonxitude proxectada, segundo documentación gráfica de Proxecto, medida entre os eixos dos elementos ou dos puntos a conectar, descontando as pezas especiais.
Criterio de medición de obra: Medirase a lonxitude realmente executada segundo especificacións do Proxecto.

| Código | Ud | Descrición | Rendemento | Prezo | Importe |
|---|---|---|---|---|---|
| mt42con200aa | m | Conducto circular de parede simple helicoidal de aceiro galvanizado, de 100 mm de diámetro e 0,5 mm de espesor, suministrado en tramos de 3 ou 5 m, para instalacións de ventilación e climatización. (material) | 1.050 | 3.20 | 3.36 |
| mt42con500b | Ude | Brida de 100 mm de diámetro e soporte de techo con varela para fixación de condutos circulares de aire en instalacións de ventilación e climatización. (material) | 0.050 | 3.90 | 0.20 |
| mo011 | h | Oficial 1ª montador de conductos de chapa metálica. (man de obra) | 0.055 | 15.78 | 0.87 |
| mo079 | h | Axudante montador de conductos de chapa metálica. (man de obra) | 0.055 | 14.65 | 0.81 |
| % | % | Costes directos complementarios | 2 % | 5.24 | 0.10 |
|  |  | Custos directos |  |  | 5.34 |
