# Conduto oblongo de parede simple helicoidal de aceiro galvanizado, de 360x80 mm e 0,6 mm de espesor

- Propiedade do arquivo: CYPE INGENIEROS, S.A.
- Formato: FIEBDC-3/2002
- Divisa: EUR
- Custos indirectos: 3.00 %
- Gastos xerais: 13.00 %
- Beneficio industrial: 6.00 %
- IVE: 16.00 %

## I Instalacións

### IC Calefacción, climatización y A.Q.S.

#### ICR Sistemas de conducción de aire

**ICR018** m Conduto oblongo de parede simple helicoidal de aceiro galvanizado, de 360x80 mm e 0,6 mm de espesor.
Subministración e instalación de conduto oblongo de parede simple helicoidal de aceiro galvanizado, de 360x80 mm e 0,6 mm de espesor, suministrado en tramos de 3 m, para instalacións de ventilación e climatización. Ata accesorios de montaxe e elementos de fixación. Totalmente montado, conexionado e probado.
Inclúe: Replanteo do recorrido dos conductos. Marcado e posterior ancoraxe dos soportes dos conductos. Montaxe e fixación de condutos.
Criterio de medición de proxecto: Lonxitude proxectada, segundo documentación gráfica de Proxecto, medida entre os eixos dos elementos ou dos puntos a conectar, descontando as pezas especiais.
Criterio de medición de obra: Medirase a lonxitude realmente executada segundo especificacións do Proxecto.

| Código | Ud | Descrición | Rendemento | Prezo | Importe |
|---|---|---|---|---|---|
| mt42coa100aa | m | Conduto oblongo de parede simple helicoidal de aceiro galvanizado, de 360x80 mm e 0,6 mm de espesor, suministrado en tramos de 3 m, para instalacións de ventilación e climatización. (material) | 1.050 | 39.62 | 41.60 |
| mt42coa190a | Ude | Repercusión, por m, de material auxiliar para fixación de condutos oblongos de aire de 360x80 mm en instalacións de ventilación e climatización. (material) | 1.000 | 4.90 | 4.90 |
| mo011 | h | Oficial 1ª montador de conductos de chapa metálica. (man de obra) | 0.055 | 15.78 | 0.87 |
| mo079 | h | Axudante montador de conductos de chapa metálica. (man de obra) | 0.055 | 14.65 | 0.81 |
| % | % | Costes directos complementarios | 2 % | 48.18 | 0.96 |
|  |  | Custos directos |  |  | 49.14 |
