# Tubo flexible de 102 mm de diámetro, con illamiento incorporado

- Propiedade do arquivo: CYPE INGENIEROS, S.A.
- Formato: FIEBDC-3/2002
- Divisa: EUR
- Custos indirectos: 3.00 %
- Gastos xerais: 13.00 %
- Beneficio industrial: 6.00 %
- IVE: 16.00 %

## I Instalacións

### IC Calefacción, climatización y A.Q.S.

#### ICR Sistemas de conducción de aire

**ICR025** m Tubo flexible de 102 mm de diámetro, con illamiento incorporado.
Subministración e instalación de rede de tubos flexibles de distribución de aire para climatización, constituida por tubo flexible de 102 mm de diámetro, formado por un tubo interior obtenido como resultado de enrolar en hélice, con espiral de arame, bandas de aluminio e poliéster, illado con un fieltro de lá de vidro de 20 mm de espesor e recuberto exteriormente por unha manga de poliéster e aluminio reforzado; ata cinta de aluminio e elementos de fixación cunha separación máxima de 1,50 m. Totalmente montada, conexionada e probada.
Inclúe: Replanteo e trazado do conducto. Presentación de tubos, accesorios e pezas especiais. Colocación e fixación de tubos, accesorios e pezas especiais.
Criterio de medición de proxecto: Lonxitude medida segundo documentación gráfica de Proxecto.
Criterio de medición de obra: Medirase a lonxitude realmente executada segundo especificacións do Proxecto.

| Código | Ud | Descrición | Rendemento | Prezo | Importe |
|---|---|---|---|---|---|
| mt42con130a | m | Tubo flexible de 102 mm de diámetro, formado por un tubo interior obtenido como resultado de enrolar en hélice, con espiral de arame, bandas de aluminio e poliéster, illado con un fieltro de lá de vidro de 20 mm de espesor e recuberto exteriormente por unha manga de poliéster e aluminio reforzado. (material) | 1.050 | 3.30 | 3.47 |
| mt42con020 | m | Cinta autoadhesiva de aluminio de 50 micras de espesor e 65 mm de ancho a base de resinas acrílicas, para o sellado e fixación do illamento. (material) | 0.352 | 0.19 | 0.07 |
| mt42con135 | Ude | Brida e soporte para fixación de tubos flexibles para conducción de aire en instalacións de climatización. (material) | 0.700 | 1.50 | 1.05 |
| mo003 | h | Oficial 1ª instalador de climatización. (man de obra) | 0.220 | 15.78 | 3.47 |
| mo095 | h | Axudante instalador de climatización. (man de obra) | 0.220 | 14.62 | 3.22 |
| % | % | Costes directos complementarios | 2 % | 11.28 | 0.23 |
|  |  | Custos directos |  |  | 11.51 |
