# Grupo solar con carcasa para illamento térmico, con bomba de circulación e caudalímetro

- Propiedade do arquivo: CYPE INGENIEROS, S.A.
- Formato: FIEBDC-3/2002
- Divisa: EUR
- Custos indirectos: 3.00 %
- Gastos xerais: 13.00 %
- Beneficio industrial: 6.00 %
- IVE: 16.00 %

## I Instalacións

### IC Calefacción, climatización y A.Q.S.

#### ICS Sistemas de conducción de auga

**ICS051** Ude Grupo solar con carcasa para illamento térmico, con bomba de circulación e caudalímetro.
Subministración e instalación de grupo solar con carcasa para illamento térmico, formado por bomba de circulación caudalímetro de 2-8 l/min e válvulas de enchido e valeirado. Totalmente montado, conexionado e probado.
Inclúe: Replanteo. Colocación das compoñentes do grupo solar. Conexionado.
Criterio de medición de proxecto: Número de unidades previstas, segundo documentación gráfica de Proxecto.
Criterio de medición de obra: Medirase o número de unidades realmente executadas segundo especificacións do Proxecto.

| Código | Ud | Descrición | Rendemento | Prezo | Importe |
|---|---|---|---|---|---|
| mt38cst070m | Ude | Grupo solar con carcasa para illamento térmico, formado por bomba de circulación caudalímetro de 2-8 l/min e válvulas de enchido e valeirado. (material) | 1.000 | 401.70 | 401.70 |
| mo009 | h | Oficial 1ª montador. (man de obra) | 0.330 | 15.78 | 5.21 |
| mo075 | h | Axudante montador. (man de obra) | 0.330 | 14.65 | 4.83 |
| % | % | Costes directos complementarios | 2 % | 411.74 | 8.23 |
|  |  | Custos directos |  |  | 419.97 |
