# Perforación del terreno con máquina dotada de doble cabezal

- Propiedade do arquivo: CYPE INGENIEROS, S.A.
- Formato: FIEBDC-3/2002
- Divisa: EUR
- Custos indirectos: 3.00 %
- Gastos xerais: 13.00 %
- Beneficio industrial: 6.00 %
- IVE: 16.00 %

## I Instalacións

### IC Calefacción, climatización y A.Q.S.

#### ICU Geotermia

**ICU002** m Perforación del terreno con máquina dotada de doble cabezal, para la realización de 10 sondeos de 50 m de profundidad y diámetro entre 130 y 180 mm, con entubación recuperable en terrenos inestables, extracción del varillaje de perforación, introducción de la sonda geotérmica, inyección del mortero y extracción de la tubería recuperable.
Perforación del terreno con máquina dotada de doble cabezal, para la realización de 10 sondeos de 50 m de profundidad y diámetro entre 130 y 180 mm, con entubación recuperable en terrenos inestables, extracción del varillaje y de la herramienta de perforación, introducción de la sonda geotérmica acompañada del tubo de inyección y las pesas necesarias para el lastrado de la sonda mediante utilización de guía mecánica para desenrollar la sonda, inyección del mortero y extracción de la tubería recuperable. Incluso p/p de conducción del detritus de perforación mediante sistema Preventer a través de mangueras hasta contenedores. Totalmente montada, conexionada y probada por la empresa instaladora mediante las correspondientes pruebas de servicio, de presión y circulación según norma VDI 4640 (DIN V 4279-7). No están incluidos en este precio ni el suministro del mortero geotérmico ni el de la sonda geotérmica.
Inclúe: Perforación do terreo. Extracción del varillaje de perforación. Introducción de la sonda con el tubo de inyección. Inyección del mortero geotérmico. Extracción de la tubería de revestimiento. Realización de las pruebas de servicio.
Criterio de medición de proxecto: Lonxitude medida segundo documentación gráfica de Proxecto.
Criterio de medición de obra: Se medirá la longitud total de la sonda geotérmica introducida verticalmente en el terreno.

| Código | Ud | Descrición | Rendemento | Prezo | Importe |
|---|---|---|---|---|---|
| mq03geo020 | h | Equipo hidráulico sobre carro de orugas, con doble cabezal, para la perforación del terreno en sondeos geotérmicos, con sistema Preventer para la evacuación del detritus de perforación, complementado con equipo compacto de bomba y desarenador para la circulación del fluido de perforación. (maquinaria) | 0.154 | 94.50 | 14.55 |
| mq03geo030 | h | Equipo de inyección para sondeos geotérmicos. (maquinaria) | 0.154 | 30.50 | 4.70 |
| mo039 | h | Oficial 1ª construcción de obra civil. (man de obra) | 0.554 | 15.28 | 8.47 |
| mo082 | h | Axudante construcción de obra civil. (man de obra) | 0.553 | 14.65 | 8.10 |
| % | % | Costes directos complementarios | 2 % | 35.82 | 0.72 |
|  |  | Custos directos |  |  | 36.54 |
