# Cabre bus de comunicacións, de mangueira sen apantallar, de 2 fíos, de 1 mm² de sección por fío

- Propiedade do arquivo: CYPE INGENIEROS, S.A.
- Formato: FIEBDC-3/2002
- Divisa: EUR
- Custos indirectos: 3.00 %
- Gastos xerais: 13.00 %
- Beneficio industrial: 6.00 %
- IVE: 16.00 %

## I Instalacións

### IC Calefacción, climatización y A.Q.S.

#### ICY Sistema VRV (Daikin)

**ICY505** m Cabre bus de comunicacións, de mangueira sen apantallar, de 2 fíos, de 1 mm² de sección por fío.
Subministración e instalación de cabre bus de comunicacións, de mangueira sen apantallar, de 2 fíos, de 1 mm² de sección por fío, sen polaridade. Totalmente montado, conexionado e probado.
Inclúe: Replanteo. Conexionado.
Criterio de medición de proxecto: Número de unidades previstas, segundo documentación gráfica de Proxecto.
Criterio de medición de obra: Medirase o número de unidades realmente executadas segundo especificacións do Proxecto.

| Código | Ud | Descrición | Rendemento | Prezo | Importe |
|---|---|---|---|---|---|
| mt42dai750a | m | Cabre bus de comunicacións, de mangueira sen apantallar, de 2 fíos, de 1 mm² de sección por fío, sen polaridade. (material) | 1.000 | 7.00 | 7.00 |
| mo003 | h | Oficial 1ª instalador de climatización. (man de obra) | 0.054 | 15.78 | 0.85 |
| mo095 | h | Axudante instalador de climatización. (man de obra) | 0.054 | 14.62 | 0.79 |
| % | % | Costes directos complementarios | 2 % | 8.64 | 0.17 |
|  |  | Custos directos |  |  | 8.81 |
