# Barreira de infravermellos para exterior, formada por emisor e receptor, con alcance máximo de 100 m

- Propiedade do arquivo: CYPE INGENIEROS, S.A.
- Formato: FIEBDC-3/2002
- Divisa: EUR
- Custos indirectos: 3.00 %
- Gastos xerais: 13.00 %
- Beneficio industrial: 6.00 %
- IVE: 16.00 %

## I Instalacións

### ID Seguridade

#### IDB Barreiras

**IDB020** Ude Barreira de infravermellos para exterior, formada por emisor e receptor, con alcance máximo de 100 m.
Subministración e instalación de barreira de infravermellos para exterior, formada por emisor e receptor, con alcance máximo de 100 m, con tecnoloxía óptica de lente Fresnel, elevado nivel de sensibilidade, regulación do tempo de interrupción do feixe, aliñamento óptico sinxelo, protección antidesmontaxe e posibilidade de ata 15 barreiras sincronizadas na mesma columna. Totalmente montada, conexionada e probada.
Inclúe: Replanteo do emprazamento. Fixación. Conexionado coa rede eléctrica.
Criterio de medición de proxecto: Número de unidades previstas, segundo documentación gráfica de Proxecto.
Criterio de medición de obra: Medirase o número de unidades realmente executadas segundo especificacións do Proxecto.

| Código | Ud | Descrición | Rendemento | Prezo | Importe |
|---|---|---|---|---|---|
| mt41ing020a | Ude | Barreira de infravermellos para exterior, formada por emisor e receptor, con alcance máximo de 100 m, con tecnoloxía óptica de lente Fresnel, elevado nivel de sensibilidade, regulación do tempo de interrupción do feixe, aliñamento óptico sinxelo, protección antidesmontaxe e posibilidade de ata 15 barreiras sincronizadas na mesma columna. (material) | 1.000 | 127.48 | 127.48 |
| mt41ing021a | Ude | Cuberta para barreira de infravermellos para exterior. (material) | 2.000 | 12.19 | 24.38 |
| mt41www010 | Ude | Material auxiliar para instalacións de protección contra roubo. (material) | 1.000 | 1.65 | 1.65 |
| mo004 | h | Oficial 1ª instalador de redes y equipos de detección y seguridad. (man de obra) | 0.269 | 15.78 | 4.24 |
| mo096 | h | Axudante instalador de redes y equipos de detección y seguridad. (man de obra) | 0.269 | 14.62 | 3.93 |
| % | % | Costes directos complementarios | 2 % | 161.68 | 3.23 |
|  |  | Custos directos |  |  | 164.91 |
