# Contacto magnético de superficie, para montaxe en portas e ventás, apertura máxima da porta ou ventá para activar o contacto 15 mm

- Propiedade do arquivo: CYPE INGENIEROS, S.A.
- Formato: FIEBDC-3/2002
- Divisa: EUR
- Custos indirectos: 3.00 %
- Gastos xerais: 13.00 %
- Beneficio industrial: 6.00 %
- IVE: 16.00 %

## I Instalacións

### ID Seguridade

#### IDG Contactos magnéticos

**IDG010** Ude Contacto magnético de superficie, para montaxe en portas e ventás, apertura máxima da porta ou ventá para activar o contacto 15 mm.
Subministración e instalación de contacto magnético de superficie, para montaxe en portas e ventás, apertura máxima da porta ou ventá para activar o contacto 15 mm, con carcasa de plástico branco, regleta de terminais, e contacto normalmente pechado. Totalmente montado, conexionado e probado.
Inclúe: Replanteo do emprazamento. Fixación. Conexionado coa rede eléctrica.
Criterio de medición de proxecto: Número de unidades previstas, segundo documentación gráfica de Proxecto.
Criterio de medición de obra: Medirase o número de unidades realmente executadas segundo especificacións do Proxecto.

| Código | Ud | Descrición | Rendemento | Prezo | Importe |
|---|---|---|---|---|---|
| mt41ing150a | Ude | Contacto magnético de superficie, para montaxe en portas e ventás, apertura máxima da porta ou ventá para activar o contacto 15 mm, con carcasa de plástico branco, regleta de terminais, e contacto normalmente pechado. (material) | 1.000 | 3.85 | 3.85 |
| mt41www010 | Ude | Material auxiliar para instalacións de protección contra roubo. (material) | 1.000 | 1.65 | 1.65 |
| mo004 | h | Oficial 1ª instalador de redes y equipos de detección y seguridad. (man de obra) | 0.215 | 15.78 | 3.39 |
| mo096 | h | Axudante instalador de redes y equipos de detección y seguridad. (man de obra) | 0.215 | 14.62 | 3.14 |
| % | % | Costes directos complementarios | 2 % | 12.03 | 0.24 |
|  |  | Custos directos |  |  | 12.27 |
