# Derivación individual monofásica fixa en superficie para vivenda

- Propiedade do arquivo: CYPE INGENIEROS, S.A.
- Formato: FIEBDC-3/2002
- Divisa: EUR
- Custos indirectos: 3.00 %
- Gastos xerais: 13.00 %
- Beneficio industrial: 6.00 %
- IVE: 16.00 %

## I Instalacións

### IE Eléctricas

#### IED Derivacións individuais

**IED010** m Derivación individual monofásica fixa en superficie para vivenda, formada por cables unipolares con condutores de cobre, ES07Z1-K (AS) 3G6 mm², sendo a súa tensión asignada de 450/750 V, baixo tubo protector de PVC ríxido, blindado, de 32 mm de diámetro.
Subministración e instalación de derivación individual monofásica fixa en superficie para vivenda, delimitada entre a centralización de contadores ou a caixa de protección e medida e o cadro de mando e protección de cada usuario, formada por cables unipolares con condutores de cobre, ES07Z1-K (AS) 3G6 mm², sendo a súa tensión asignada de 450/750 V, baixo tubo protector de PVC ríxido, blindado, roscable, de cor negra, con IP 547, de 32 mm de diámetro. Ata p/p de accesorios, elementos de suxección e fío de mando para cambio de tarifa. Totalmente montada, conexionada e probada.
Inclúe: Replanteo e trazado da liña. Colocación e fixación do tubo. Tendido de cables. Conexionado.
Criterio de medición de proxecto: Lonxitude medida segundo documentación gráfica de Proxecto.
Criterio de medición de obra: Medirase a lonxitude realmente executada segundo especificacións do Proxecto.

| Código | Ud | Descrición | Rendemento | Prezo | Importe |
|---|---|---|---|---|---|
| mt35aia090ad | m | Tubo ríxido de PVC, roscable, curvable en quente, de cor negra, de 32 mm de diámetro nominal, para canalización fixa en superficie. Resistencia á compresión 1250 N, resistencia ó impacto 2 xulios, temperatura de traballo -5°C ata 60°C, con grao de protección IP 547 segundo UNE 20324, propiedades eléctricas: illante, non propagador da chama. Segundo UNE-EN 61386-1, UNE-EN 61386-22 e UNE-EN 60423. Incluso p/p de abrazadeiras, elementos de suxección e accesorios (curvas, manguitos, tes, codos e curvas flexibles). (material) | 1.000 | 2.17 | 2.17 |
| mt35cun020d | m | Cable unipolar ES07Z1-K (AS), non propagador da chama, con conductor multifilar de cobre clase 5 (-K) de 6 mm² de sección, con illamento de composto termoplástico a base de poliolefina ceibe de halóxenos con baixa emisión de fumes e gases corrosivos (Z1), sendo a súa tensión asignada de 450/750 V. Segundo UNE 211025. (material) | 3.000 | 1.32 | 3.96 |
| mt35der011a | m | Conductor de cobre de 1,5 mm² de sección, para fío de mando, de cor vermello (tarifa nocturna). (material) | 1.000 | 0.13 | 0.13 |
| mt35www010 | Ude | Material auxiliar para instalacións eléctricas. (material) | 0.200 | 1.48 | 0.30 |
| op00ato010 |  | Atornillador. | 1.000 | 0.00 | 0.00 |
| op00mar010 |  | Martillo. | 1.000 | 0.00 | 0.00 |
| op00tal010 |  | Taladro. | 1.000 | 0.00 | 0.00 |
| mo001 | h | Oficial 1ª electricista. (man de obra) | 0.068 | 15.78 | 1.07 |
| mo093 | h | Axudante electricista. (man de obra) | 0.071 | 14.62 | 1.04 |
| % | % | Costes directos complementarios | 2 % | 8.67 | 0.17 |
|  |  | Custos directos |  |  | 8.84 |
