# Centralización de contadores en cuarto de contadores formada por: módulo de interruptor xeral de manobra de 160 A; 1 módulo de embarrado xeral; 1 módulo de fusibles de seguridade; 1 módulo de

- Propiedade do arquivo: CYPE INGENIEROS, S.A.
- Formato: FIEBDC-3/2002
- Divisa: EUR
- Custos indirectos: 3.00 %
- Gastos xerais: 13.00 %
- Beneficio industrial: 6.00 %
- IVE: 16.00 %

## I Instalacións

### IE Eléctricas

#### IEG Centralización de contadores

**IEG010** Ude Centralización de contadores en cuarto de contadores formada por: módulo de interruptor xeral de manobra de 160 A; 1 módulo de embarrado xeral; 1 módulo de fusibles de seguridade; 1 módulo de contadores monofásicos; 1 módulo de contadores trifásicos; módulo de servicios xerais con seccionamento; módulo de reloxio conmutador para cambio de tarifa e 1 módulo de embarrado de protección, bornes de saída e conexión a terra.
Subministración e instalación de centralización de contadores sobre paramento vertical, en cuarto de contadores, composta por: unidade funcional de interruptor xeral de manobra de 160 A; unidade funcional de embarrado xeral da concentración formada por 1 módulo; unidade funcional de fusibles de seguridade formada por 1 módulo; unidade funcional de medida formada por 1 módulo de contadores monofásicos e 1 módulo de contadores trifásicos e módulo de servicios xerais con seccionamento; unidade funcional de mando que contén os dispositivos de mando para o cambio de tarifa de cada Subministración; unidade funcional de embarrado de protección, bornes de saída e conexión a terra formada por 1 módulo. Ata p/p de conexións da liña repartidora e das derivacións individuais ós seus correspondentes bornes e embarrados, cableado e cantos accesorios sexan necesarios para a súa correcta instalación. Totalmente montada, conexionada e probada.
Inclúe: Replanteo do conxunto prefabricado. Colocación e nivelación do conxunto prefabricado. Fixación de módulos ó conxunto prefabricado. Conexionado.
Criterio de medición de proxecto: Número de unidades previstas, segundo documentación gráfica de Proxecto.
Criterio de medición de obra: Medirase o número de unidades realmente executadas segundo especificacións do Proxecto.

| Código | Ud | Descrición | Rendemento | Prezo | Importe |
|---|---|---|---|---|---|
| mt35con050a | Ude | Módulo de interruptor xeral de manobra de 160 A (III+N), homologado pola empresa suministradora. Ata cableado e accesorios para formar parte da centralización de contadores. (material) | 1.000 | 135.23 | 135.23 |
| mt35con080 | Ude | Módulo de embarrado xeral, homologado pola empresa suministradora. Ata pletinas de cobre, cortacircuitos, cableado e accesorios para formar parte da centralización de contadores. (material) | 1.000 | 106.02 | 106.02 |
| mt35con070 | Ude | Módulo de fusibles de seguridade, homologado pola empresa suministradora. Ata fusibles, cableado e accesorios para formar parte da centralización de contadores. (material) | 1.000 | 70.62 | 70.62 |
| mt35con040b | Ude | Módulo de servicios xerais con módulo de fraccionamiento e seccionamiento, homologado pola empresa suministradora. Ata cableado e accesorios para formar parte da centralización de contadores. (material) | 1.000 | 107.58 | 107.58 |
| mt35con010a | Ude | Módulo para ubicación de tres contadores monofásicos, homologado pola empresa suministradora. Ata cableado e accesorios para formar parte da centralización de contadores. (material) | 1.000 | 61.30 | 61.30 |
| mt35con010b | Ude | Módulo para ubicación de tres contadores trifásicos, homologado pola empresa suministradora. Ata cableado e accesorios para formar parte da centralización de contadores. (material) | 1.000 | 75.13 | 75.13 |
| mt35con020 | Ude | Módulo de reloxo conmutador para dobre tarifa, homologado pola empresa suministradora. Ata cableado e accesorios para formar parte da centralización de contadores. (material) | 1.000 | 59.50 | 59.50 |
| mt35con060 | Ude | Módulo de bornes de saída e poesta a terra, homologado pola empresa suministradora. Ata carril, bornes, cableado e accesorios para formar parte da centralización de contadores. (material) | 1.000 | 81.14 | 81.14 |
| mt35www010 | Ude | Material auxiliar para instalacións eléctricas. (material) | 1.000 | 1.48 | 1.48 |
| mo001 | h | Oficial 1ª electricista. (man de obra) | 3.432 | 15.78 | 54.16 |
| mo093 | h | Axudante electricista. (man de obra) | 3.432 | 14.62 | 50.18 |
| % | % | Costes directos complementarios | 2 % | 802.34 | 16.05 |
|  |  | Custos directos |  |  | 818.39 |
