# Rede eléctrica de distribución interior de una vivienda unifamiliar con electrificación elevada

- Propiedade do arquivo: CYPE INGENIEROS, S.A.
- Formato: FIEBDC-3/2002
- Divisa: EUR
- Custos indirectos: 3.00 %
- Gastos xerais: 13.00 %
- Beneficio industrial: 6.00 %
- IVE: 16.00 %

## I Instalacións

### IE Eléctricas

#### IEI Instalacións interiores

**IEI015** Ude Rede eléctrica de distribución interior de una vivienda unifamiliar con electrificación elevada, con as seguintes estancias: acceso, vestíbulo, pasillo, comedor, dormitorio dobre, 2 dormitorios sinxelos, baño, aseo, cociña, galería, terraza, garaxe, composta de: cadro xeral de mando e protección; circuitos interiores con cableado baixo tubo protector: C1, C2, C3, C4, C5, C7, do tipo C2, C12 do tipo C5, 1 circuito para alumeado de emerxencia en garaxe; mecanismos gama básica (tecla ou tapa e marco: branca; embelecedor: branca).
Subministración e instalación de rede eléctrica completa de distribución interior de unha vivenda unifamiliar con grao de electrificación elevada, con as seguintes estancias: acceso, vestíbulo, pasillo de 5 m, comedor de 20 m², dormitorio dobre de 10 m², 2 dormitorios sinxelos de 8 m², baño, aseo, cociña de 12 m², galería, terraza de 8 m², garaxe con alumeado de emerxencia, composta dos seguintes elementos: CADRO XERAL DE MANDO E PROTECCIÓN formado por caixa empotrable de material illante con porta opaca, para aloxamento do interruptor de control de potencia (ICP) (non incluido neste prezo) en compartimento independente e precintable e dos siguientes dispositivos: 1 interruptor xeral automático (IGA) de corte omnipolar (2P), 3 interruptores diferenciais, 1 interruptor automático magnetotérmico de 10 A (C1), 1 interruptor automático magnetotérmico de 16 A (C2), 1 interruptor automático magnetotérmico de 25 A (C3), 1 interruptor automático magnetotérmico de 20 A (C4), 1 interruptor automático magnetotérmico de 16 A (C5), 1 interruptor automático magnetotérmico de 16 A (C7), 1 interruptor automático magnetotérmico de 16 A (C12); CIRCUITOS INTERIORES: C1, iluminación, H07V-K 3G1,5 mm²; C2, tomas de corrente de uso xeral e frigorífico, H07V-K 3G2,5 mm²; C3, cociña e forno, H07V-K 3G6 mm²; C4, lavadora, lavavaixelas e termo eléctrico H07V-K 3G4 mm²; C5, tomas de corriente dos cuartos de baño e de cociña, H07V-K 3G2,5 mm²; C7, do tipo C2, H07V-K 3G2,5 mm²; C12 do tipo C5, H07V-K 3G2,5 mm²; 1 circuito para alumeado de emerxencia en garaxe, H07V-K 3G1,5 mm²; MECANISMOS gama básica con tecla ou tapa e marco de cor branca e embelecedor de cor branca. Ata tubo protector, tendido de cables no seu interior, caixas de derivación con tapas e regletas de conexión, caixas de empotrar con parafusos de fixación e cantos accesorios sexan necesarios para a súa correcta instalación. Totalmente montada, conexionada e probada.
Inclúe: Replanteo e trazado de conductos. Colocación da caixa para o cadro. Montaxe das compoñentes. Colocación e fixación dos tubos. Colocación de caixas de derivación e de empotrar. Tendido e conexionado de cabres. Colocación de mecanismos.
Criterio de medición de proxecto: Número de unidades previstas, segundo documentación gráfica de Proxecto.
Criterio de medición de obra: Medirase o número de unidades realmente executadas segundo especificacións do Proxecto.

| Código | Ud | Descrición | Rendemento | Prezo | Importe |
|---|---|---|---|---|---|
| mt35cgm040m | Ude | Caixa empotrable con porta opaca, para aloxamento do interruptor de control de potencia (ICP) en compartimento independente e precintable e dos interruptores de protección da instalación, 1 fila de 4 módulos (ICP) 2 filas de 24 módulos. Fabricada en ABS autoextinguible, con grao de protección IP40, dobe illamento (clase II), cor branca RAL 9010. Segundo UNE-EN 60670-1. (material) | 1.000 | 27.98 | 27.98 |
| mt35cgm021abaal | Ude | Interruptor xeral automático (IGA), con 6 kA de poder de corte, de 40 A de intensidade nominal, curva C, de corte omnipolar (2P), de 2 módulos, incluso p/p de accesorios de montaxe. Segundo UNE-EN 60898-1. (material) | 1.000 | 42.07 | 42.07 |
| mt35cgm029ah | Ude | Interruptor diferencial instantáneo, 2P/40A/300mA, de 2 módulos, incluso p/p de accesorios de montaxe. Segundo UNE-EN 61008-1. (material) | 1.000 | 91.27 | 91.27 |
| mt35cgm029ab | Ude | Interruptor diferencial instantáneo, 2P/40A/30mA, de 2 módulos, incluso p/p de accesorios de montaxe. Segundo UNE-EN 61008-1. (material) | 2.000 | 93.73 | 187.46 |
| mt35cgm021bbaab | Ude | Interruptor automático magnetotérmico, con 6 kA de poder de corte, de 10 A de intensidade nominal, curva C, de corte omnipolar (2P), de 2 módulos, incluso p/p de accesorios de montaxe. Segundo UNE-EN 60898-1. (material) | 1.000 | 12.43 | 12.43 |
| mt35cgm021bbaad | Ude | Interruptor automático magnetotérmico, con 6 kA de poder de corte, de 16 A de intensidade nominal, curva C, de corte omnipolar (2P), de 2 módulos, incluso p/p de accesorios de montaxe. Segundo UNE-EN 60898-1. (material) | 4.000 | 12.66 | 50.64 |
| mt35cgm021bbaaf | Ude | Interruptor automático magnetotérmico, con 6 kA de poder de corte, de 20 A de intensidade nominal, curva C, de corte omnipolar (2P), de 2 módulos, incluso p/p de accesorios de montaxe. Segundo UNE-EN 60898-1. (material) | 1.000 | 13.59 | 13.59 |
| mt35cgm021bbaah | Ude | Interruptor automático magnetotérmico, con 6 kA de poder de corte, de 25 A de intensidade nominal, curva C, de corte omnipolar (2P), de 2 módulos, incluso p/p de accesorios de montaxe. Segundo UNE-EN 60898-1. (material) | 1.000 | 14.08 | 14.08 |
| mt35aia010a | m | Tubo curvable de PVC, corrugado, de cor negra, de 16 mm de diámetro nominal, para canalización empotrada en obra de fábrica (paredes e teitos). Resistencia á compresión 320 N, resistencia ó impacto 1 xulio, temperatura de traballo -5°C ata 60°C, con grao de protección IP 545 segundo UNE 20324, non propagador da chama. Segundo UNE-EN 61386-1 e UNE-EN 61386-22. (material) | 159.360 | 0.26 | 41.43 |
| mt35aia010b | m | Tubo curvable de PVC, corrugado, de cor negra, de 20 mm de diámetro nominal, para canalización empotrada en obra de fábrica (paredes e teitos). Resistencia á compresión 320 N, resistencia ó impacto 1 xulio, temperatura de traballo -5°C ata 60°C, con grao de protección IP 545 segundo UNE 20324, non propagador da chama. Segundo UNE-EN 61386-1 e UNE-EN 61386-22. (material) | 154.380 | 0.29 | 44.77 |
| mt35aia010c | m | Tubo curvable de PVC, corrugado, de cor negra, de 25 mm de diámetro nominal, para canalización empotrada en obra de fábrica (paredes e teitos). Resistencia á compresión 320 N, resistencia ó impacto 1 xulio, temperatura de traballo -5°C ata 60°C, con grao de protección IP 545 segundo UNE 20324, non propagador da chama. Segundo UNE-EN 61386-1 e UNE-EN 61386-22. (material) | 8.300 | 0.39 | 3.24 |
| mt35aia080aa | m | Tubo curvable, suministrado en rolo, de polietileno de dobre parede (interior lisa e exterior corrugada), de cor laranxa, de 40 mm de diámetro nominal, para canalización soterrada, resistencia á compresión 250 N, con grao de protección IP 549 segundo UNE 20324. Segundo UNE-EN 61386-1, UNE-EN 61386-22 e UNE-EN 50086-2-4. (material) | 8.300 | 1.30 | 10.79 |
| mt35caj020a | Ude | Caixa de derivación para empotrar de 105x105 mm, con grao de protección normal, regletas de conexión e tapa de rexistro. (material) | 8.000 | 1.79 | 14.32 |
| mt35caj020b | Ude | Caixa de derivación para empotrar de 105x165 mm, con grao de protección normal, regletas de conexión e tapa de rexistro. (material) | 3.000 | 2.29 | 6.87 |
| mt35caj010a | Ude | Caixa de encaixar universal, enlace polos 2 lados. (material) | 41.000 | 0.25 | 10.25 |
| mt35caj010b | Ude | Caixa de encaixar universal, enlace polos 4 lados. (material) | 17.000 | 0.47 | 7.99 |
| mt35caj011 | Ude | Caixa de encaixar para toma de 25 A (especial para toma de corrente en cociñas). (material) | 1.000 | 2.01 | 2.01 |
| mt35cun040ba | m | Cable unipolar H07V-K con conductor multifilar de cobre clase 5 (-K) de 1,5 mm² de sección, con illamento de PVC (V), sendo a súa tensión asignada de 450/750 V, para circuito C1, iluminación. Segundo UNE 21031-3. (material) | 450.000 | 0.27 | 121.50 |
| mt35cun040cb | m | Cable unipolar H07V-K con conductor multifilar de cobre clase 5 (-K) de 2,5 mm² de sección, con illamento de PVC (V), sendo a súa tensión asignada de 450/750 V, para circuito C2, tomas de corrente de uso xeral e frigorífico. Segundo UNE 21031-3. (material) | 189.000 | 0.46 | 86.94 |
| mt35cun040dd | m | Cable unipolar H07V-K con conductor multifilar de cobre clase 5 (-K) de 6 mm² de sección, con illamento de PVC (V), sendo a súa tensión asignada de 450/750 V, para circuito C3, cociña e forno. Segundo UNE 21031-3. (material) | 30.000 | 1.13 | 33.90 |
| mt35cun040ec | m | Cable unipolar H07V-K con conductor multifilar de cobre clase 5 (-K) de 4 mm² de sección, con illamento de PVC (V), sendo a súa tensión asignada de 450/750 V, para circuito C4, lavadora, lavavaixelas e termo eléctrico. Segundo UNE 21031-3. (material) | 54.000 | 0.73 | 39.42 |
| mt35cun040fb | m | Cable unipolar H07V-K con conductor multifilar de cobre clase 5 (-K) de 2,5 mm² de sección, con illamento de PVC (V), sendo a súa tensión asignada de 450/750 V, para circuito C5, tomas de corrente dos cuartos de baño e de cociña. Segundo UNE 21031-3. (material) | 63.000 | 0.46 | 28.98 |
| mt35cun040hb | m | Cable unipolar H07V-K con conductor multifilar de cobre clase 5 (-K) de 2,5 mm² de sección, con illamento de PVC (V), sendo a súa tensión asignada de 450/750 V, para circuito C7, adicional do tipo C2, tomas de corrente de uso xeral e frigorífico. Segundo UNE 21031-3. (material) | 189.000 | 0.46 | 86.94 |
| mt35cun040ob | m | Cable unipolar H07V-K con conductor multifilar de cobre clase 5 (-K) de 2,5 mm² de sección, con illamento de PVC (V), sendo a súa tensión asignada de 450/750 V, para circuito C12, adicional do tipo C5, tomas de corrente dos cuartos de baño e de cociña. Segundo UNE 21031-3. (material) | 63.000 | 0.46 | 28.98 |
| mt35cun040aa | m | Cable unipolar H07V-K con conductor multifilar de cobre clase 5 (-K) de 1,5 mm² de sección, con illamento de PVC (V), sendo a súa tensión asignada de 450/750 V. Segundo UNE 21031-3. (material) | 126.000 | 0.27 | 34.02 |
| mt33seg100a | Ude | Interruptor unipolar, gama básica, con tecla simple e marco de 1 elemento de cor branca e embelecedor de cor branca. (material) | 7.000 | 5.84 | 40.88 |
| mt33seg111a | Ude | Dobre interruptor, gama básica, con tecla dobre e marco de 1 elemento de cor branca e embelecedor de cor branca. (material) | 2.000 | 8.98 | 17.96 |
| mt33seg101a | Ude | Interruptor bipolar, gama básica, con tecla bipolar e marco de 1 elemento de cor branca e embelecedor de cor branca. (material) | 1.000 | 10.59 | 10.59 |
| mt33seg102a | Ude | Conmutador, serie básica, con tecla simple e marco de 1 elemento de cor branca e embelecedor de cor branca. (material) | 12.000 | 6.22 | 74.64 |
| mt33seg103a | Ude | Conmutador de cruce, gama básica, con tecla simple e marco de 1 elemento de cor branca e embelecedor de cor branca. (material) | 2.000 | 11.44 | 22.88 |
| mt33seg104a | Ude | Pulsador, gama básica, con tecla con símbolo de timbre e marco de 1 elemento de cor branca e embelecedor de cor branca. (material) | 1.000 | 6.58 | 6.58 |
| mt33seg105a | Ude | Zumbador 230 V, gama básica, con tapa e marco de 1 elemento de cor branca e embelecedor de cor branca. (material) | 1.000 | 20.71 | 20.71 |
| mt33seg107a | Ude | Base de enchufe de 16 A 2P+T, gama básica, con tapa e marco de 1 elemento de cor branca e embelecedor de cor branca. (material) | 27.000 | 6.22 | 167.94 |
| mt33seg107d | Ude | Base de enchufe de 16 A 2P+T, gama básica, con tapa de cor branca. (material) | 3.000 | 3.37 | 10.11 |
| mt33sem117ab | Ude | Marco horizontal de 3 elementos, gama básica de cor branca. (material) | 1.000 | 6.49 | 6.49 |
| mt33seg110a | Ude | Base de enchufe de 25 A 2P+T y 250 V para cociña, gama básica, con tapa e marco de 1 elemento de cor branca e embelecedor de cor branca. (material) | 1.000 | 11.75 | 11.75 |
| mt33seg504a | Ude | Base de enchufe de 16 A 2P+T monobloc estanca, para instalación en superficie (IP 55), cor gris. (material) | 3.000 | 9.68 | 29.04 |
| mt35www010 | Ude | Material auxiliar para instalacións eléctricas. (material) | 4.000 | 1.48 | 5.92 |
| mo001 | h | Oficial 1ª electricista. (man de obra) | 22.071 | 15.78 | 348.28 |
| mo093 | h | Axudante electricista. (man de obra) | 22.071 | 14.62 | 322.68 |
| % | % | Costes directos complementarios | 2 % | 2138.32 | 42.77 |
|  |  | Custos directos |  |  | 2181.09 |
